# Fibras para refuerzo de mortero autonivelante

- Propiedad del archivo: CYPE INGENIEROS, S.A.
- Formato: FIEBDC-3/2002
- Divisa: EUR
- Costes indirectos: 3.00 %
- IVA: 21.00 %

## R Revestimientos y trasdosados

### RX Aditivos y fibras

#### RXF Fibras

**RXF040** kg Fibras para refuerzo de mortero autonivelante.
Fibras de vidrio resistentes a los álcalis (AR) V13-MO "FIBRATEC", para prevenir fisuras por retracción, en mortero autonivelante.
Incluye: Ejecución de la mezcla.
Criterio de medición de proyecto: Peso nominal medido según documentación gráfica de Proyecto.
Criterio de medición de obra: Se determinará, a partir del peso obtenido en báscula oficial de las unidades llegadas a obra, el peso de las unidades realmente ejecutadas según especificaciones de Proyecto.

| Código | Ud | Descripción | Rendimiento | Precio | Importe |
|---|---|---|---|---|---|
| mt08fir010n | kg | Fibras de vidrio resistentes a los álcalis (AR) V13-MO "FIBRATEC", con un contenido mínimo de zirconio del 17,1%, de 13 mm de longitud y 13,5 micras de diámetro, límite elástico 74000 N/mm², resistencia a tracción 1620 MPa, para prevenir fisuras por retracción. (material) | 1.000 | 9.50 | 9.50 |
| op00tal020 |  | Taladro con batidora. | 1.000 | 0.00 | 0.00 |
| mo111 | h | Peón especializado revocador. (mano de obra) | 0.006 | 22.40 | 0.13 |
| % | % | Costes directos complementarios | 2 % | 9.63 | 0.19 |
|  |  | Costes directos |  |  | 9.82 |
