# Registro de bañera

- Propiedad del archivo: CYPE INGENIEROS, S.A.
- Formato: FIEBDC-3/2002
- Divisa: EUR
- Costes indirectos: 3.00 %
- IVA: 21.00 %

## S Señalización y equipamiento

### SA Aparatos sanitarios

#### SAB Bañeras

**SAB100** Ud Registro de bañera.
Registro de bañera, modelo S-300 "JIMTEN-ALIAXIS", de 250x400 mm, formado por marco y tapa, sobre el tabique de apoyo de la bañera.
Criterio de valoración económica: El precio no incluye el revestimiento.
Incluye: Replanteo. Fijación del marco. Colocación del registro.
Criterio de medición de proyecto: Número de unidades previstas, según documentación gráfica de Proyecto.
Criterio de medición de obra: Se medirá el número de unidades realmente colocadas según especificaciones de Proyecto.

| Código | Ud | Descripción | Rendimiento | Precio | Importe |
|---|---|---|---|---|---|
| mt30rbj010d | Ud | Registro de bañera, modelo S-300 "JIMTEN-ALIAXIS", de 250x400 mm, formado por marco y tapa. (material) | 1.000 | 60.84 | 60.84 |
| mo020 | h | Oficial 1ª construcción. (mano de obra) | 0.566 | 23.10 | 13.07 |
| % | % | Costes directos complementarios | 2 % | 73.91 | 1.48 |
|  |  | Costes directos |  |  | 75.39 |
