# Módulo sanitario para inodoro suspendido

- Propiedad del archivo: CYPE INGENIEROS, S.A.
- Formato: FIEBDC-3/2002
- Divisa: EUR
- Costes indirectos: 3.00 %
- IVA: 21.00 %

## S Señalización y equipamiento

### SA Aparatos sanitarios

#### SAI Inodoros

**SAI140** Ud Módulo sanitario para inodoro suspendido.
Módulo sanitario, con sistema AC con alimentación a través de la red eléctrica, de 190 mm de espesor, para inodoro suspendido, serie QR-INOX, código de pedido 879152, "OLI", formado por cisterna de polipropileno OLI74 Plus, descarga doble de 6-3 litros, ajustable a 7-3 litros, con accionamiento de la descarga por sensores capacitivos, sin necesidad de contacto, con una capacidad de detección de hasta 25 mm de distancia y leds indicadores de estado; bastidor autoportante de acero inoxidable acabado cepillado y panel frontal de dos piezas de vidrio templado de 6 mm de espesor de color negro, con válvula de llenado silencioso con funcionamiento retardado para el ahorro de agua Azor Plus, servomotor, tubo de descarga, fijaciones, llave de escuadra de 1/2", latiguillo flexible de 1/2" de diámetro y 250 mm de longitud, tubo de conexión a inodoro de 45 mm de diámetro, soporte para inodoro, tubo de desagüe con adaptador para 90 y 110 mm de diámetro, y aislamiento frente a la condensación. Instalación en superficie.
Incluye: Replanteo. Colocación y fijación del módulo sanitario. Conexión a la red de evacuación. Conexión a la red de agua fría. Montaje de accesorios y complementos. Comprobación de su correcto funcionamiento.
Criterio de medición de proyecto: Número de unidades previstas, según documentación gráfica de Proyecto.
Criterio de medición de obra: Se medirá el número de unidades realmente colocadas según especificaciones de Proyecto.

| Código | Ud | Descripción | Rendimiento | Precio | Importe |
|---|---|---|---|---|---|
| mt30oli014p | Ud | Módulo sanitario, con sistema AC con alimentación a través de la red eléctrica, de 190 mm de espesor, para inodoro suspendido, serie QR-INOX, código de pedido 879152, "OLI", formado por cisterna de polipropileno OLI74 Plus, descarga doble de 6-3 litros, ajustable a 7-3 litros, con accionamiento de la descarga por sensores capacitivos, sin necesidad de contacto, con una capacidad de detección de hasta 25 mm de distancia y leds indicadores de estado; bastidor autoportante de acero inoxidable acabado cepillado y panel frontal de dos piezas de vidrio templado de 6 mm de espesor de color negro, con válvula de llenado silencioso con funcionamiento retardado para el ahorro de agua Azor Plus, servomotor, tubo de descarga, fijaciones, llave de escuadra de 1/2", latiguillo flexible de 1/2" de diámetro y 250 mm de longitud, tubo de conexión a inodoro de 45 mm de diámetro, soporte para inodoro, tubo de desagüe con adaptador para 90 y 110 mm de diámetro, y aislamiento frente a la condensación, según UNE-EN 14055, para fijar al paramento. (material) | 1.000 | 2610.30 | 2610.30 |
| op00tal010 |  | Taladro. | 1.000 | 0.00 | 0.00 |
| op00ato010 |  | Atornillador. | 1.000 | 0.00 | 0.00 |
| mo008 | h | Oficial 1ª fontanero. (mano de obra) | 1.132 | 22.74 | 25.74 |
| % | % | Costes directos complementarios | 2 % | 2636.04 | 52.72 |
|  |  | Costes directos |  |  | 2688.76 |
