# Lavavajillas

- Propiedad del archivo: CYPE INGENIEROS, S.A.
- Formato: FIEBDC-3/2002
- Divisa: EUR
- Costes indirectos: 3.00 %
- IVA: 21.00 %

## S Señalización y equipamiento

### SC Cocinas/galerías

#### SCE Electrodomésticos

**SCE010** Ud Lavavajillas.
Lavavajillas integrable, de 598 mm de anchura, 865 mm de altura y 550 mm de profundidad, color blanco, con capacidad para 14 cubiertos, consumo de energía por 100 ciclos del programa Eco 85 kWh, consumo de agua del programa Eco 10,5 l, clase de eficiencia energética D, clase de emisión de ruido aéreo B.
Incluye: Replanteo. Colocación del aparato. Conexión a la red de evacuación. Conexión a la red eléctrica. Comprobación de su correcto funcionamiento.
Criterio de medición de proyecto: Número de unidades previstas, según documentación gráfica de Proyecto.
Criterio de medición de obra: Se medirá el número de unidades realmente colocadas según especificaciones de Proyecto.

| Código | Ud | Descripción | Rendimiento | Precio | Importe |
|---|---|---|---|---|---|
| mt32lav010odpn | Ud | Lavavajillas integrable, de 598 mm de anchura, 865 mm de altura y 550 mm de profundidad, color blanco, con capacidad para 14 cubiertos, consumo de energía por 100 ciclos del programa Eco 85 kWh, consumo de agua del programa Eco 10,5 l, clase de eficiencia energética D, clase de emisión de ruido aéreo B, según el Reglamento Delegado (UE) Nº 2019/2017. (material) | 1.000 | 935.00 | 935.00 |
| mo008 | h | Oficial 1ª fontanero. (mano de obra) | 0.387 | 22.74 | 8.80 |
| mo003 | h | Oficial 1ª electricista. (mano de obra) | 0.166 | 22.74 | 3.77 |
| % | % | Costes directos complementarios | 2 % | 947.57 | 18.95 |
|  |  | Costes directos |  |  | 966.52 |
