# Fregadero

- Propiedad del archivo: CYPE INGENIEROS, S.A.
- Formato: FIEBDC-3/2002
- Divisa: EUR
- Costes indirectos: 3.00 %
- IVA: 21.00 %

## S Señalización y equipamiento

### SC Cocinas/galerías

#### SCF Fregaderos y lavaderos

**SCF010** Ud Fregadero.
Fregadero de acero inoxidable para instalación en encimera, de 1 cubeta, de 450x490 mm, con válvula de desagüe, para encimera de cocina, equipado con grifería monomando con cartucho cerámico para fregadero, gama básica, acabado cromado, compuesta de caño giratorio, aireador y enlaces de alimentación flexibles, válvula con desagüe y sifón. Incluso conexión a las redes de agua fría y caliente y a la red de evacuación existentes, fijación del aparato y sellado con silicona.
Incluye: Replanteo y trazado en el paramento soporte de la situación del aparato. Colocación, nivelación y fijación de los elementos de soporte. Nivelación, aplomado y colocación del aparato. Conexión a la red de evacuación. Montaje de la grifería. Conexión a las redes de agua fría y caliente. Montaje de accesorios y complementos. Sellado de juntas. Comprobación de su correcto funcionamiento.
Criterio de medición de proyecto: Número de unidades previstas, según documentación gráfica de Proyecto.
Criterio de medición de obra: Se medirá el número de unidades realmente colocadas según especificaciones de Proyecto.

| Código | Ud | Descripción | Rendimiento | Precio | Importe |
|---|---|---|---|---|---|
| mt30fxs010a | Ud | Fregadero de acero inoxidable para instalación en encimera, de 1 cubeta, de 450x490 mm, con válvula de desagüe. (material) | 1.000 | 126.02 | 126.02 |
| mt31gmg030a | Ud | Grifería monomando con cartucho cerámico para fregadero, gama básica, acabado cromado, compuesta de caño giratorio, aireador y enlaces de alimentación flexibles, según UNE-EN 200. (material) | 1.000 | 76.98 | 76.98 |
| mt30lla030 | Ud | Llave de regulación de 1/2", para fregadero o lavadero, acabado cromado. (material) | 2.000 | 20.32 | 40.64 |
| mt30sif020a | Ud | Sifón botella sencillo de 1 1/2" para fregadero de 1 cubeta, con válvula extensible. (material) | 1.000 | 4.07 | 4.07 |
| op00tal010 |  | Taladro. | 1.000 | 0.00 | 0.00 |
| op00ato010 |  | Atornillador. | 1.000 | 0.00 | 0.00 |
| mo008 | h | Oficial 1ª fontanero. (mano de obra) | 0.764 | 22.74 | 17.37 |
| mo107 | h | Ayudante fontanero. (mano de obra) | 0.587 | 20.98 | 12.32 |
| % | % | Costes directos complementarios | 2 % | 277.40 | 5.55 |
|  |  | Costes directos |  |  | 282.95 |
