# Protector de vértice, de espuma de poliuretano de alta densidad, para exterior

- Propiedad del archivo: CYPE INGENIEROS, S.A.
- Formato: FIEBDC-3/2002
- Divisa: EUR
- Costes indirectos: 3.00 %
- IVA: 21.00 %

## S Señalización y equipamiento

### SD Protecciones

#### SDC Protectores de esquinas

**SDC040** Ud Protector de vértice, de espuma de poliuretano de alta densidad, para exterior.
Protector de vértice, de espuma de poliuretano de alta densidad, para exterior, con alas de 150x150 mm, 20 mm de espesor y 50 mm de longitud, con recubrimiento de PVC, color a elegir. Colocación en obra: con tacos y tornillos.
Incluye: Limpieza y preparación de la superficie. Replanteo. Colocación de la protección.
Criterio de medición de proyecto: Número de unidades previstas, según documentación gráfica de Proyecto.
Criterio de medición de obra: Se medirá el número de unidades realmente colocadas según especificaciones de Proyecto.

| Código | Ud | Descripción | Rendimiento | Precio | Importe |
|---|---|---|---|---|---|
| mt53pdi037a | Ud | Protector de vértice, de espuma de poliuretano de alta densidad, para exterior, con alas de 150x150 mm, 20 mm de espesor y 50 mm de longitud, con recubrimiento de PVC, color a elegir, repelente del agua y alas con taladros para atornillar a la superficie soporte. (material) | 1.000 | 36.75 | 36.75 |
| mt26aaa240da | Ud | Taco de nylon con tornillo de cabeza avellanada, de acero inoxidable AISI 304, de 6 mm de diámetro y 35 mm de longitud. (material) | 7.000 | 0.24 | 1.68 |
| op00ato010 |  | Atornillador. | 1.000 | 0.00 | 0.00 |
| mo011 | h | Oficial 1ª montador. (mano de obra) | 0.053 | 22.74 | 1.21 |
| mo080 | h | Ayudante montador. (mano de obra) | 0.053 | 21.02 | 1.11 |
| % | % | Costes directos complementarios | 2 % | 40.75 | 0.82 |
|  |  | Costes directos |  |  | 41.57 |
