# Banda protectora de PVC

- Propiedad del archivo: CYPE INGENIEROS, S.A.
- Formato: FIEBDC-3/2002
- Divisa: EUR
- Costes indirectos: 3.00 %
- IVA: 21.00 %

## S Señalización y equipamiento

### SD Protecciones

#### SDP Bandas protectoras de paramentos verticales

**SDP011** m Banda protectora de PVC.
Banda protectora de PVC, de 150 mm de anchura y 3,2 mm de espesor, de color gris, fijada mediante tornillos al paramento.
Incluye: Replanteo de los puntos de fijación. Fijación de la banda al paramento vertical.
Criterio de medición de proyecto: Longitud medida a ejes, según documentación gráfica de Proyecto.
Criterio de medición de obra: Se medirá, a ejes, la longitud realmente ejecutada según especificaciones de Proyecto.

| Código | Ud | Descripción | Rendimiento | Precio | Importe |
|---|---|---|---|---|---|
| mt53pdi010ba | m | Banda protectora de PVC, de 150 mm de anchura y 3,2 mm de espesor, de color gris, Euroclase B-s1, d0 de reacción al fuego, según UNE-EN 13501-1. (material) | 1.050 | 18.90 | 19.85 |
| mt12ppl016 | Ud | Tornillo autorroscante protegido contra la oxidación. (material) | 4.000 | 0.04 | 0.16 |
| mo011 | h | Oficial 1ª montador. (mano de obra) | 0.053 | 22.74 | 1.21 |
| mo080 | h | Ayudante montador. (mano de obra) | 0.053 | 21.02 | 1.11 |
| % | % | Costes directos complementarios | 2 % | 22.33 | 0.45 |
|  |  | Costes directos |  |  | 22.78 |
