# Grifería electrónica para inodoro, "PRESTO IBÉRICA"

- Propiedad del archivo: CYPE INGENIEROS, S.A.
- Formato: FIEBDC-3/2002
- Divisa: EUR
- Costes indirectos: 3.00 %
- IVA: 21.00 %

## S Señalización y equipamiento

### SG Griferías

#### SGI Para inodoros

**SGI030** Ud Grifería electrónica para inodoro, "PRESTO IBÉRICA".
Grifería electrónica Tecnología Sensia "PRESTO IBÉRICA" formada por fluxor electrónico con placa antivandálica de acero inoxidable, acabado cromado color negro, con accionamiento de la descarga por infrarrojos, para inodoro, serie Sensia, modelo Presto Domo Sensia I 79716 "PRESTO IBÉRICA", fijación rápida, alimentación por transformador 230/12 V. Incluso elementos de conexión, transformador 230/12 V, electroválvula y una llave de paso.
Incluye: Replanteo. Colocación. Conexionado. Comprobación de su correcto funcionamiento.
Criterio de medición de proyecto: Número de unidades previstas, según documentación gráfica de Proyecto.
Criterio de medición de obra: Se medirá el número de unidades realmente colocadas según especificaciones de Proyecto.

| Código | Ud | Descripción | Rendimiento | Precio | Importe |
|---|---|---|---|---|---|
| mt31gsp030hh | Ud | Fluxor electrónico con placa antivandálica de acero inoxidable, acabado cromado color negro, con accionamiento de la descarga por infrarrojos, para inodoro, serie Sensia, modelo Presto Domo Sensia I 79716 "PRESTO IBÉRICA", fijación rápida, alimentación por transformador 230/12 V; incluso elementos de conexión, transformador 230/12 V, electroválvula y una llave de paso. (material) | 1.000 | 437.70 | 437.70 |
| mt37www010 | Ud | Material auxiliar para instalaciones de fontanería. (material) | 1.000 | 1.40 | 1.40 |
| mo008 | h | Oficial 1ª fontanero. (mano de obra) | 0.566 | 22.74 | 12.87 |
| % | % | Costes directos complementarios | 2 % | 451.97 | 9.04 |
|  |  | Costes directos |  |  | 461.01 |
