# Grifería electrónica para lavabo, "PRESTO IBÉRICA"

- Propiedad del archivo: CYPE INGENIEROS, S.A.
- Formato: FIEBDC-3/2002
- Divisa: EUR
- Costes indirectos: 3.00 %
- IVA: 21.00 %

## S Señalización y equipamiento

### SG Griferías

#### SGL Para lavabos

**SGL030** Ud Grifería electrónica para lavabo, "PRESTO IBÉRICA".
Grifería electrónica Tecnología Sensia "PRESTO IBÉRICA" formada por grifo electrónico con accionamiento de la descarga por infrarrojos, para lavabo, serie Sensia, modelo Presto Domo Sensia PM 79261 "PRESTO IBÉRICA", acabado cromado color blanco, con caño fijo, limitador de caudal a 8,5 l/min, fijación rápida, alimentación por transformador 230/12 V (no incluido en este precio). Incluso elementos de conexión, enlaces de alimentación flexibles de 1/2" de diámetro y 600 mm de longitud, transformador 230/12 V, electroválvula, dos válvulas antirretorno y dos llaves de paso.
Incluye: Replanteo. Colocación. Conexionado. Comprobación de su correcto funcionamiento.
Criterio de medición de proyecto: Número de unidades previstas, según documentación gráfica de Proyecto.
Criterio de medición de obra: Se medirá el número de unidades realmente colocadas según especificaciones de Proyecto.

| Código | Ud | Descripción | Rendimiento | Precio | Importe |
|---|---|---|---|---|---|
| mt31gsp022iE | Ud | Grifo electrónico con accionamiento de la descarga por infrarrojos, para lavabo, serie Sensia, modelo Presto Domo Sensia PM 79261 "PRESTO IBÉRICA", acabado cromado color blanco, con caño fijo, limitador de caudal a 8,5 l/min, fijación rápida, alimentación por transformador 230/12 V (no incluido en este precio); incluso elementos de conexión, enlaces de alimentación flexibles de 1/2" de diámetro y 600 mm de longitud, transformador 230/12 V, electroválvula, dos válvulas antirretorno y dos llaves de paso. (material) | 1.000 | 485.80 | 485.80 |
| mt37www010 | Ud | Material auxiliar para instalaciones de fontanería. (material) | 1.000 | 1.40 | 1.40 |
| mo008 | h | Oficial 1ª fontanero. (mano de obra) | 0.566 | 22.74 | 12.87 |
| % | % | Costes directos complementarios | 2 % | 500.07 | 10.00 |
|  |  | Costes directos |  |  | 510.07 |
