# Caja fuerte

- Propiedad del archivo: CYPE INGENIEROS, S.A.
- Formato: FIEBDC-3/2002
- Divisa: EUR
- Costes indirectos: 3.00 %
- IVA: 21.00 %

## S Señalización y equipamiento

### SS Seguridad

#### SSC Cajas fuertes

**SSC010** Ud Caja fuerte.
Suministro e instalación empotrada de caja fuerte doméstica, con cerradura con llave de gorjas y 8 orificios de fijación, color gris, de 510x372x300 mm de dimensiones exteriores, 430x336x260 mm de dimensiones interiores, 6,0 mm de espesor de la puerta y 1,5 mm de espesor de las paredes. Incluso barras corrugadas de 6 mm de diámetro de acero UNE-EN 10080 B 500 S y malla electrosoldada ME 20x20 Ø 8-8 B 500 T 6x2,20 UNE-EN 10080 para el anclaje de la caja fuerte al paramento, mortero de cemento para el relleno del hueco alrededor de la caja fuerte, imprimación transparente a base de poliuretano, para selladores acrílicos sobre superficies porosas y silicona neutra oxímica para el sellado de juntas.
Criterio de valoración económica: El precio incluye las ayudas de albañilería, pero no incluye la apertura del hueco.
Incluye: Preparación del hueco. Preparación de la caja fuerte. Anclaje de la caja fuerte al paramento. Relleno con mortero del hueco alrededor de la caja fuerte. Ejecución de remates. Sellado de juntas.
Criterio de medición de proyecto: Número de unidades previstas, según documentación gráfica de Proyecto.
Criterio de medición de obra: Se medirá el número de unidades realmente colocadas según especificaciones de Proyecto.

| Código | Ud | Descripción | Rendimiento | Precio | Importe |
|---|---|---|---|---|---|
| mt41btv600fhhn | Ud | Caja fuerte doméstica para empotrar, con cerradura con llave de gorjas y cuatro bulones de 20 mm de diámetro y 8 orificios de fijación, color gris, de 510x372x300 mm de dimensiones exteriores, 430x336x260 mm de dimensiones interiores, 6 mm de espesor de la puerta y 1,5 mm de espesor de las paredes, con iluminación interior con led. (material) | 1.000 | 140.65 | 140.65 |
| mt07aco010g | kg | Acero en barras corrugadas, UNE-EN 10080 B 500 S, suministrado en obra en barras sin elaborar, de varios diámetros. (material) | 10.000 | 1.22 | 12.20 |
| mt07ame010n | m² | Malla electrosoldada ME 20x20 Ø 8-8 B 500 T 6x2,20 UNE-EN 10080. (material) | 10.000 | 6.70 | 67.00 |
| mt09mif010ka | t | Mortero industrial para albañilería, de cemento, color gris, con aditivo hidrófugo, categoría M-10 (resistencia a compresión 10 N/mm²), suministrado en sacos, según UNE-EN 998-2. (material) | 0.050 | 65.98 | 3.30 |
| mt22www070a | l | Imprimación transparente a base de poliuretano, para selladores acrílicos sobre superficies porosas. (material) | 0.002 | 23.20 | 0.05 |
| mt22www050a | Ud | Cartucho de 300 ml de silicona neutra oxímica, de elasticidad permanente y curado rápido, color blanco, rango de temperatura de trabajo de -60 a 150°C, con resistencia a los rayos UV, dureza Shore A aproximada de 22, según UNE-EN ISO 868 y elongación a rotura >= 800%, según UNE-EN ISO 8339. (material) | 0.002 | 4.73 | 0.01 |
| mo011 | h | Oficial 1ª montador. (mano de obra) | 1.349 | 22.74 | 30.68 |
| mo080 | h | Ayudante montador. (mano de obra) | 1.349 | 21.02 | 28.36 |
| mo020 | h | Oficial 1ª construcción. (mano de obra) | 3.425 | 22.13 | 75.80 |
| mo077 | h | Ayudante construcción. (mano de obra) | 3.425 | 21.02 | 71.99 |
| % | % | Costes directos complementarios | 2 % | 430.04 | 8.60 |
|  |  | Costes directos |  |  | 438.64 |
