# Banco de tablero fenólico HPL para vestuario

- Propiedad del archivo: CYPE INGENIEROS, S.A.
- Formato: FIEBDC-3/2002
- Divisa: EUR
- Costes indirectos: 3.00 %
- IVA: 21.00 %

## S Señalización y equipamiento

### SV Vestuarios

#### SVB Bancos

**SVB020** Ud Banco de tablero fenólico HPL para vestuario.
Banco para vestuario con respaldo, perchero, altillo y zapatero, de 2000 mm de longitud, 390 mm de profundidad y 1750 mm de altura, formado por asiento de dos tablas, respaldo de una tabla, perchero de una tabla con siete perchas de acero inoxidable AISI 304, altillo de dos tablas y zapatero de una tabla, de tablero fenólico HPL, color a elegir, de 150x13 mm de sección, fijados a una estructura tubular de acero inoxidable AISI 316, de 35x35 mm de sección. Incluso accesorios de montaje y elementos de anclaje a paramento vertical. Totalmente montado.
Incluye: Replanteo. Montaje, colocación y fijación del banco.
Criterio de medición de proyecto: Número de unidades previstas, según documentación gráfica de Proyecto.
Criterio de medición de obra: Se medirá el número de unidades realmente colocadas según especificaciones de Proyecto.

| Código | Ud | Descripción | Rendimiento | Precio | Importe |
|---|---|---|---|---|---|
| mt45bvg110g | Ud | Banco para vestuario con respaldo, perchero, altillo y zapatero, de 2000 mm de longitud, 390 mm de profundidad y 1750 mm de altura, formado por asiento de dos tablas, respaldo de una tabla, perchero de una tabla con siete perchas de acero inoxidable AISI 304, altillo de dos tablas y zapatero de una tabla, de tablero fenólico HPL, color a elegir, de 150x13 mm de sección, fijados a una estructura tubular de acero inoxidable AISI 316, de 35x35 mm de sección, incluso accesorios de montaje y elementos de anclaje a paramento vertical. (material) | 1.000 | 495.00 | 495.00 |
| op00ato010 |  | Atornillador. | 1.000 | 0.00 | 0.00 |
| op00tal010 |  | Taladro. | 1.000 | 0.00 | 0.00 |
| mo011 | h | Oficial 1ª montador. (mano de obra) | 0.272 | 22.74 | 6.19 |
| mo080 | h | Ayudante montador. (mano de obra) | 0.272 | 21.02 | 5.72 |
| % | % | Costes directos complementarios | 2 % | 506.91 | 10.14 |
|  |  | Costes directos |  |  | 517.05 |
