# Papelera metálica

- Propiedad del archivo: CYPE INGENIEROS, S.A.
- Formato: FIEBDC-3/2002
- Divisa: EUR
- Costes indirectos: 3.00 %
- IVA: 21.00 %

## U Urbanización interior de la parcela

### UM Mobiliario urbano

#### UME Papeleras

**UME010** Ud Papelera metálica.
Papelera de acero electrocincado, de pared, de tipo basculante con llave, boca rectangular, de 30 litros de capacidad, de chapa de 1 mm de espesor pintada con pintura de poliéster color, dimensiones totales 430x360x250, con tacos, tirafondos y arandelas.
Incluye: Replanteo de alineaciones y niveles. Colocación y fijación de las piezas.
Criterio de medición de proyecto: Número de unidades previstas, según documentación gráfica de Proyecto.
Criterio de medición de obra: Se medirá el número de unidades realmente ejecutadas según especificaciones de Proyecto.

| Código | Ud | Descripción | Rendimiento | Precio | Importe |
|---|---|---|---|---|---|
| mt52mug410a | Ud | Papelera de acero electrocincado, de pared, de tipo basculante con llave, boca rectangular, de 30 litros de capacidad, de chapa de 1 mm de espesor pintada con pintura de poliéster color, dimensiones totales 430x360x250. (material) | 1.000 | 112.80 | 112.80 |
| mt52mug200f | Ud | Repercusión, en la colocación de papelera, de elementos de fijación a pared: tacos, tirafondos y arandelas. (material) | 1.000 | 2.52 | 2.52 |
| op00tal010 |  | Taladro. | 1.000 | 0.00 | 0.00 |
| op00ato010 |  | Atornillador. | 1.000 | 0.00 | 0.00 |
| mo041 | h | Oficial 1ª construcción de obra civil. (mano de obra) | 0.231 | 22.13 | 5.11 |
| mo087 | h | Ayudante construcción de obra civil. (mano de obra) | 0.231 | 21.02 | 4.86 |
| % | % | Costes directos complementarios | 2 % | 125.29 | 2.51 |
|  |  | Costes directos |  |  | 127.80 |
