# Barrera abatible para plaza de aparcamiento

- Propiedad del archivo: CYPE INGENIEROS, S.A.
- Formato: FIEBDC-3/2002
- Divisa: EUR
- Costes indirectos: 3.00 %
- IVA: 21.00 %

## U Urbanización interior de la parcela

### UM Mobiliario urbano

#### UMH Hitos y bolardos

**UMH120** Ud Barrera abatible para plaza de aparcamiento.
Barrera abatible para plaza de aparcamiento con cuerpo de tubo de hierro de 40 mm de diámetro, 600 mm de anchura y 500 mm de altura y anclaje mediante base cuadrada de hierro y tres pernos de expansión, cierre con llave de seguridad, acabado con pintura epoxi color amarillo. Incluso excavación, solera de hormigón HM-20/P/20/X0 para anclaje de la placa base y limpieza. Totalmente colocada en obra.
Incluye: Replanteo de alineaciones y niveles. Excavación. Ejecución de la base de hormigón. Colocación y fijación de las piezas.
Criterio de medición de proyecto: Número de unidades previstas, según documentación gráfica de Proyecto.
Criterio de medición de obra: Se medirá el número de unidades realmente ejecutadas según especificaciones de Proyecto.

| Código | Ud | Descripción | Rendimiento | Precio | Importe |
|---|---|---|---|---|---|
| mt52mug040a | Ud | Barrera abatible para plaza de aparcamiento con cuerpo de tubo de hierro de 40 mm de diámetro, 600 mm de anchura y 500 mm de altura y anclaje mediante base cuadrada de hierro y tres pernos de expansión, cierre con llave de seguridad, acabado con pintura epoxi color amarillo. (material) | 1.000 | 147.00 | 147.00 |
| mt10hmf010tLc | m³ | Hormigón HM-20/P/20/X0, fabricado en central. (material) | 0.100 | 81.80 | 8.18 |
| op00tal010 |  | Taladro. | 1.000 | 0.00 | 0.00 |
| op00ato010 |  | Atornillador. | 1.000 | 0.00 | 0.00 |
| au00auh040 |  | Vibrador de hormigón, eléctrico. | 1.000 | 0.00 | 0.00 |
| mo041 | h | Oficial 1ª construcción de obra civil. (mano de obra) | 0.461 | 22.13 | 10.20 |
| mo087 | h | Ayudante construcción de obra civil. (mano de obra) | 0.461 | 21.02 | 9.69 |
| % | % | Costes directos complementarios | 2 % | 175.07 | 3.50 |
|  |  | Costes directos |  |  | 178.57 |
