# Filtro

- Propiedad del archivo: CYPE INGENIEROS, S.A.
- Formato: FIEBDC-3/2002
- Divisa: EUR
- Costes indirectos: 3.00 %
- IVA: 21.00 %

## U Urbanización interior de la parcela

### UP Piscinas

#### UPD Equipos de depuración

**UPD030** Ud Filtro.
Filtro de fibra de vidrio reforzada con resina de poliéster, de 600 mm de diámetro, con dos salidas de 1 1/2", caudal de 15 m³/h y presión máxima de trabajo de 2,5 bar. Incluso tapa de poliéster.
Incluye: Colocación. Conexionado y comprobación de su correcto funcionamiento.
Criterio de medición de proyecto: Número de unidades previstas, según documentación gráfica de Proyecto.
Criterio de medición de obra: Se medirá el número de unidades realmente ejecutadas según especificaciones de Proyecto.

| Código | Ud | Descripción | Rendimiento | Precio | Importe |
|---|---|---|---|---|---|
| mt47ped110f | Ud | Filtro de fibra de vidrio reforzada con resina de poliéster, de 600 mm de diámetro, con dos salidas de 1 1/2", caudal de 15 m³/h y presión máxima de trabajo de 2,5 bar, incluso tapa de poliéster. (material) | 1.000 | 1015.59 | 1015.59 |
| mo008 | h | Oficial 1ª fontanero. (mano de obra) | 2.022 | 22.74 | 45.98 |
| mo107 | h | Ayudante fontanero. (mano de obra) | 2.022 | 20.98 | 42.42 |
| % | % | Costes directos complementarios | 2 % | 1103.99 | 22.08 |
|  |  | Costes directos |  |  | 1126.07 |
