# Intercambiador de calor agua-agua

- Propiedad del archivo: CYPE INGENIEROS, S.A.
- Formato: FIEBDC-3/2002
- Divisa: EUR
- Costes indirectos: 3.00 %
- IVA: 21.00 %

## U Urbanización interior de la parcela

### UP Piscinas

#### UPD Equipos de depuración

**UPD060** Ud Intercambiador de calor agua-agua.
Intercambiador de calor agua-agua, de acero inoxidable AISI 316, de 840 mm de longitud, 85 kW de potencia, temperatura de trabajo entre 15°C y 70°C, presión máxima de trabajo de 4 bar, con tubos de titanio, termostato digital, sensor de temperatura NTC, detector de flujo, bomba y conexiones de 1" de diámetro.
Incluye: Colocación. Conexionado y comprobación de su correcto funcionamiento.
Criterio de medición de proyecto: Número de unidades previstas, según documentación gráfica de Proyecto.
Criterio de medición de obra: Se medirá el número de unidades realmente ejecutadas según especificaciones de Proyecto.

| Código | Ud | Descripción | Rendimiento | Precio | Importe |
|---|---|---|---|---|---|
| mt47ped140k | Ud | Intercambiador de calor agua-agua, de acero inoxidable AISI 316, de 840 mm de longitud, 85 kW de potencia, temperatura de trabajo entre 15°C y 70°C, presión máxima de trabajo de 4 bar, con tubos de titanio, termostato digital, sensor de temperatura NTC, detector de flujo, bomba y conexiones de 1" de diámetro. (material) | 1.000 | 1103.86 | 1103.86 |
| mo008 | h | Oficial 1ª fontanero. (mano de obra) | 2.246 | 22.74 | 51.07 |
| mo107 | h | Ayudante fontanero. (mano de obra) | 2.246 | 20.98 | 47.12 |
| % | % | Costes directos complementarios | 2 % | 1202.05 | 24.04 |
|  |  | Costes directos |  |  | 1226.09 |
