# Ménsula de hormigón proyectado para borde de piscina con skimmer

- Propiedad del archivo: CYPE INGENIEROS, S.A.
- Formato: FIEBDC-3/2002
- Divisa: EUR
- Costes indirectos: 3.00 %
- IVA: 21.00 %

## U Urbanización interior de la parcela

### UP Piscinas

#### UPG Vasos, ménsulas y escaleras

**UPG030** m³ Ménsula de hormigón proyectado para borde de piscina con skimmer.
Ménsula de hormigón proyectado para borde de piscina con skimmer, realizada con hormigón HA-30/F/12/XD2, proyectado por vía húmeda, y acero UNE-EN 10080 B 500 S, con una cuantía aproximada de 10 kg/m³; encofrado perdido formado por tableros cerámicos huecos machihembrados, para revestir, 50x20x3 cm, con las testas rectas, y ladrillos cerámicos huecos dobles, para revestir, 24x11,5x9 cm, con juntas de 10 mm de espesor, recibidos con mortero de cemento industrial, color gris, M-5, suministrado a granel. Incluso alambre de atar y separadores.
Criterio de valoración económica: El precio incluye la elaboración de la ferralla (corte, doblado y conformado de elementos) en taller de obra y el montaje en el lugar definitivo de su colocación en obra, pero no incluye las tuberías de desagüe, los skimmers, las boquillas de impulsión ni la toma del limpiafondos.
Incluye: Preparación de la superficie de apoyo. Colocación de los tableros. Asiento de la primera hilada de ladrillos sobre capa de mortero. Colocación y aplomado de miras de referencia. Tendido de hilos entre miras. Colocación de los ladrillos por hiladas a nivel. Colocación de las armaduras con separadores homologados. Proyección del hormigón en capas sucesivas. Curado del hormigón.
Criterio de medición de proyecto: Volumen medido sobre las secciones teóricas de la excavación, según documentación gráfica de Proyecto.
Criterio de medición de obra: Se medirá el volumen teórico ejecutado según especificaciones de Proyecto, sin incluir los incrementos por excesos de excavación no autorizados.

| Código | Ud | Descripción | Rendimiento | Precio | Importe |
|---|---|---|---|---|---|
| mt04lvg020a | Ud | Tablero cerámico hueco machihembrado, para revestir, 50x20x3 cm, con las testas rectas, según UNE 67041. (material) | 16.667 | 0.61 | 10.17 |
| mt04lvc010c | Ud | Ladrillo cerámico hueco doble, para revestir, 24x11,5x9 cm, para uso en fábrica protegida (pieza P), densidad 780 kg/m³, según UNE-EN 771-1. (material) | 72.464 | 0.29 | 21.01 |
| mt08aaa010a | m³ | Agua. (material) | 0.004 | 1.50 | 0.01 |
| mt09mif010cb | t | Mortero industrial para albañilería, de cemento, color gris, categoría M-5 (resistencia a compresión 5 N/mm²), suministrado a granel, según UNE-EN 998-2. (material) | 0.022 | 50.20 | 1.10 |
| mt07aco020a | Ud | Separador homologado para cimentaciones. (material) | 10.000 | 0.15 | 1.50 |
| mt07aco010g | kg | Acero en barras corrugadas, UNE-EN 10080 B 500 S, suministrado en obra en barras sin elaborar, de varios diámetros. (material) | 10.500 | 1.22 | 12.81 |
| mt08var050 | kg | Alambre galvanizado para atar, de 1,30 mm de diámetro. (material) | 0.120 | 1.50 | 0.18 |
| mt10hes200b | m³ | Hormigón para proyectar, HA-30/F/12/XD2, con una dosificación de cemento de 400 kg/m³, fabricado en central. (material) | 1.050 | 100.70 | 105.74 |
| mq06mms010 | h | Mezclador continuo con silo, para mortero industrial en seco, suministrado a granel. (maquinaria) | 0.096 | 1.94 | 0.19 |
| mq06gun010 | h | Gunitadora de hormigón por vía húmeda 33 kW. (maquinaria) | 0.038 | 14.54 | 0.55 |
| op00amo010 |  | Amoladora o radial. | 1.000 | 0.00 | 0.00 |
| mo041 | h | Oficial 1ª construcción de obra civil. (mano de obra) | 0.056 | 22.13 | 1.24 |
| mo087 | h | Ayudante construcción de obra civil. (mano de obra) | 0.054 | 21.02 | 1.14 |
| mo043 | h | Oficial 1ª ferrallista. (mano de obra) | 0.090 | 23.03 | 2.07 |
| mo090 | h | Ayudante ferrallista. (mano de obra) | 0.101 | 21.86 | 2.21 |
| % | % | Costes directos complementarios | 2 % | 159.92 | 3.20 |
|  |  | Costes directos |  |  | 163.12 |
