# Preinstalación de contador de riego

- Propiedad del archivo: CYPE INGENIEROS, S.A.
- Formato: FIEBDC-3/2002
- Divisa: EUR
- Costes indirectos: 3.00 %
- IVA: 21.00 %

## U Urbanización interior de la parcela

### UR Riego

#### URC Contadores

**URC010** Ud Preinstalación de contador de riego.
Preinstalación de contador de riego de 2" DN 50 mm, colocado en hornacina, conectado al ramal de acometida y al ramal de abastecimiento y distribución, formada por dos llaves de corte de compuerta de latón fundido; grifo de purga y válvula de retención. Incluso marco y tapa de fundición dúctil para registro y demás material auxiliar.
Criterio de valoración económica: El precio no incluye el contador.
Incluye: Replanteo. Colocación y fijación de accesorios y piezas especiales. Conexionado y comprobación de su correcto funcionamiento.
Criterio de medición de proyecto: Número de unidades previstas, según documentación gráfica de Proyecto.
Criterio de medición de obra: Se medirá el número de unidades realmente ejecutadas según especificaciones de Proyecto.

| Código | Ud | Descripción | Rendimiento | Precio | Importe |
|---|---|---|---|---|---|
| mt37svc010o | Ud | Válvula de compuerta de latón fundido, para roscar, de 2". (material) | 2.000 | 29.62 | 59.24 |
| mt37sgl010c | Ud | Grifo de purga de 25 mm. (material) | 1.000 | 6.64 | 6.64 |
| mt37svr010f | Ud | Válvula de retención de latón para roscar de 2". (material) | 1.000 | 27.49 | 27.49 |
| mt37aar010c | Ud | Marco y tapa de fundición dúctil de 50x50 cm, según Compañía Suministradora. (material) | 1.000 | 39.95 | 39.95 |
| mt37www010 | Ud | Material auxiliar para instalaciones de fontanería. (material) | 1.000 | 1.40 | 1.40 |
| mo008 | h | Oficial 1ª fontanero. (mano de obra) | 1.303 | 22.74 | 29.63 |
| mo107 | h | Ayudante fontanero. (mano de obra) | 0.652 | 20.98 | 13.68 |
| % | % | Costes directos complementarios | 4 % | 178.03 | 7.12 |
|  |  | Costes directos |  |  | 185.15 |
