# Arqueta para toma de muestras de poliéster reforzado con fibra de vidrio (PRFV)

- Propiedad del archivo: CYPE INGENIEROS, S.A.
- Formato: FIEBDC-3/2002
- Divisa: EUR
- Costes indirectos: 3.00 %
- IVA: 21.00 %

## U Urbanización interior de la parcela

### US Depuración de aguas residuales domésticas

#### USA Accesorios

**USA110** Ud Arqueta para toma de muestras de poliéster reforzado con fibra de vidrio (PRFV).
Arqueta para toma de muestras de poliéster reforzado con fibra de vidrio (PRFV), de 620 mm de diámetro y 1,02 m de altura, con boca de entrada y boca de salida, de 315 mm de diámetro y tapa.
Incluye: Replanteo. Colocación. Conexionado y comprobación de su correcto funcionamiento.
Criterio de medición de proyecto: Número de unidades previstas, según documentación gráfica de Proyecto.
Criterio de medición de obra: Se medirá el número de unidades realmente ejecutadas según especificaciones de Proyecto.

| Código | Ud | Descripción | Rendimiento | Precio | Importe |
|---|---|---|---|---|---|
| mt46fmg010x | Ud | Arqueta para toma de muestras de poliéster reforzado con fibra de vidrio (PRFV), de 620 mm de diámetro y 1,02 m de altura, con boca de entrada y boca de salida, de 315 mm de diámetro y tapa. (material) | 1.000 | 540.96 | 540.96 |
| mo008 | h | Oficial 1ª fontanero. (mano de obra) | 0.784 | 23.74 | 18.61 |
| mo107 | h | Ayudante fontanero. (mano de obra) | 0.784 | 21.90 | 17.17 |
| % | % | Costes directos complementarios | 2 % | 576.74 | 11.53 |
|  |  | Costes directos |  |  | 588.27 |
