# Estación depuradora biológica

- Propiedad del archivo: CYPE INGENIEROS, S.A.
- Formato: FIEBDC-3/2002
- Divisa: EUR
- Costes indirectos: 3.00 %
- IVA: 21.00 %

## U Urbanización interior de la parcela

### US Depuración de aguas residuales domésticas

#### USE Estaciones depuradoras

**USE012** Ud Estación depuradora biológica.
Estación depuradora biológica de aguas residuales, tecnología VFL, capacidad para 400 usuarios (H.E.), carga media de materia orgánica contaminante (DBO5) de 24 kg/día y caudal máximo de agua depurada de 60000 litros/día, equipada con una estación de bombeo, dos reactores biológicos tipo AT, dos compresores y un depósito de fangos. Totalmente instalada y en funcionamiento, sin incluir la excavación, la nivelación ni el relleno del trasdós.
Incluye: Replanteo. Colocación de la estación depuradora. Conexionado con las redes de conducción de agua, de salubridad y eléctrica. Puesta en marcha.
Criterio de medición de proyecto: Número de unidades previstas, según documentación gráfica de Proyecto.
Criterio de medición de obra: Se medirá el número de unidades realmente ejecutadas según especificaciones de Proyecto.

| Código | Ud | Descripción | Rendimiento | Precio | Importe |
|---|---|---|---|---|---|
| mt46edb010q | Ud | Estación depuradora biológica de aguas residuales, tecnología VFL, capacidad para 400 usuarios (H.E.), carga media de materia orgánica contaminante (DBO5) de 24 kg/día y caudal máximo de agua depurada de 60000 litros/día, equipada con una estación de bombeo, dos reactores biológicos tipo AT, dos compresores y un depósito de fangos, según UNE-EN 12566-3. (material) | 1.000 | 103790.00 | 103790.00 |
| mq04cag010a | h | Camión con grúa de hasta 6 t. (maquinaria) | 2.318 | 55.38 | 128.37 |
| mo008 | h | Oficial 1ª fontanero. (mano de obra) | 22.392 | 22.74 | 509.19 |
| mo107 | h | Ayudante fontanero. (mano de obra) | 22.392 | 20.98 | 469.78 |
| mo003 | h | Oficial 1ª electricista. (mano de obra) | 2.239 | 22.74 | 50.91 |
| mo102 | h | Ayudante electricista. (mano de obra) | 2.239 | 20.98 | 46.97 |
| % | % | Costes directos complementarios | 2 % | 104995.22 | 2099.90 |
|  |  | Costes directos |  |  | 107095.12 |
