# Reparación de pavimento en áreas públicas, con mortero a base de cemento

- Propiedad del archivo: CYPE INGENIEROS, S.A.
- Formato: FIEBDC-3/2002
- Divisa: EUR
- Costes indirectos: 3.00 %
- IVA: 21.00 %

## U Urbanización interior de la parcela

### UY Reparaciones

#### UYP Áreas públicas

**UYP010** m² Reparación de pavimento en áreas públicas, con mortero a base de cemento.
Reparación de pavimento en áreas públicas, de superficie horizontal, con mortero fluido, de fraguado rápido, color negro, con una resistencia a compresión a 28 días mayor o igual a 55 N/mm² y un módulo de elasticidad mayor o igual a 25000 N/mm², clase R4, tipo CC, según UNE-EN 1504-3, Euroclase A1 de reacción al fuego, según UNE-EN 13501-1, aplicado manualmente, en capa de 50 mm de espesor medio.
Incluye: Humectación de la superficie soporte. Preparación de la mezcla. Aplicación del producto. Curado.
Criterio de medición de proyecto: Superficie medida según documentación gráfica de Proyecto.
Criterio de medición de obra: Se medirá la superficie realmente ejecutada según especificaciones de Proyecto.

| Código | Ud | Descripción | Rendimiento | Precio | Importe |
|---|---|---|---|---|---|
| mt09rem090k | kg | Mortero fluido, de fraguado rápido, color negro, con una resistencia a compresión a 28 días mayor o igual a 55 N/mm² y un módulo de elasticidad mayor o igual a 25000 N/mm², clase R4, tipo CC, según UNE-EN 1504-3, Euroclase A1 de reacción al fuego, según UNE-EN 13501-1. (material) | 100.000 | 1.16 | 116.00 |
| mt08aaa010a | m³ | Agua. (material) | 0.010 | 1.50 | 0.02 |
| mo041 | h | Oficial 1ª construcción de obra civil. (mano de obra) | 0.630 | 23.10 | 14.55 |
| mo087 | h | Ayudante construcción de obra civil. (mano de obra) | 0.630 | 21.94 | 13.82 |
| % | % | Costes directos complementarios | 2 % | 144.39 | 2.89 |
|  |  | Costes directos |  |  | 147.28 |
