# Extracción y ensayo a compresión de probetas testigo

- Propiedad del archivo: CYPE INGENIEROS, S.A.
- Formato: FIEBDC-3/2002
- Divisa: EUR
- Costes indirectos: 3.00 %
- IVA: 21.00 %

## X Control de calidad y ensayos

### XE Estructuras de hormigón

#### XEI Ensayos informativos

**XEI090** Ud Extracción y ensayo a compresión de probetas testigo.
Ensayo a realizar en laboratorio acreditado en el área técnica correspondiente, para determinar la resistencia a compresión de un hormigón endurecido, mediante la extracción de probeta testigo de 20 mm de diámetro y 100 mm de longitud mediante sonda rotativa de soporte, según UNE-EN 12504-1. Incluso desplazamiento a obra y relleno de taladros.
Incluye: Desplazamiento a obra. Extracción de probetas testigo. Relleno de taladros. Realización de ensayos.
Criterio de medición de proyecto: Ensayo a realizar, según documentación del Plan de control de calidad.

| Código | Ud | Descripción | Rendimiento | Precio | Importe |
|---|---|---|---|---|---|
| mt49des010 | Ud | Repercusión de desplazamiento a obra para la toma de muestras. (material) | 1.000 | 0.74 | 0.74 |
| mt49hoc030a | Ud | Extracción de testigo de hormigón endurecido de 20 mm de diámetro y 100 mm de longitud mediante sonda rotativa, tallado, refrentado y ensayo para determinar la resistencia a compresión según UNE-EN 12504-1, sin incluir cala ni reposición de revestimientos o recubrimientos. (material) | 1.000 | 129.58 | 129.58 |
| mt49hoc040a | Ud | Relleno de taladros con mortero epoxi, de 20 mm de diámetro, en pilares. (material) | 1.000 | 21.35 | 21.35 |
| % | % | Costes directos complementarios | 2 % | 151.67 | 3.03 |
|  |  | Costes directos |  |  | 154.70 |
