# Ensayo de betún asfáltico

- Propiedad del archivo: CYPE INGENIEROS, S.A.
- Formato: FIEBDC-3/2002
- Divisa: EUR
- Costes indirectos: 3.00 %
- IVA: 21.00 %

## X Control de calidad y ensayos

### XH Materiales bituminosos

#### XHE Betunes y emulsiones bituminosas

**XHE020** Ud Ensayo de betún asfáltico.
Ensayos a realizar en laboratorio acreditado en el área técnica correspondiente, sobre una muestra de betún asfáltico, tomada en obra, para la determinación de las siguientes características: consistencia con penetrómetro y aguja de penetración según NLT 124, punto de reblandecimiento mediante el método de anillo y bola según NLT 125, recuperación elástica según UNE-EN 13398. Incluso desplazamiento a obra, toma de muestra e informe de resultados.
Incluye: Desplazamiento a obra. Toma de muestras. Realización de ensayos. Redacción de informe de los resultados de los ensayos realizados.
Criterio de medición de proyecto: Ensayo a realizar, según documentación del Plan de control de calidad.

| Código | Ud | Descripción | Rendimiento | Precio | Importe |
|---|---|---|---|---|---|
| mt49des010 | Ud | Repercusión de desplazamiento a obra para la toma de muestras. (material) | 1.000 | 0.74 | 0.74 |
| mt49lib005 | Ud | Toma de una muestra de ligante bituminoso, según UNE-EN 58. (material) | 1.000 | 26.45 | 26.45 |
| mt49lib010 | Ud | Ensayo para determinar la consistencia de una muestra de betún asfáltico con penetrómetro y aguja de penetración, según NLT 124. (material) | 1.000 | 43.96 | 43.96 |
| mt49lib015 | Ud | Ensayo para determinar el punto de reblandecimiento de una muestra de ligante bituminoso, mediante el método de anillo y bola, según NLT 125. (material) | 1.000 | 53.95 | 53.95 |
| mt49lib020 | Ud | Ensayo para determinar la recuperación elástica de una muestra de betún asfáltico, según UNE-EN 13398. (material) | 1.000 | 139.52 | 139.52 |
| mt49lib120a | Ud | Informe de resultados de los ensayos realizados sobre una muestra de betún asfáltico. (material) | 1.000 | 96.06 | 96.06 |
| % | % | Costes directos complementarios | 2 % | 360.68 | 7.21 |
|  |  | Costes directos |  |  | 367.89 |
