# Control técnico de obra por OCT en vivienda

- Propiedad del archivo: CYPE INGENIEROS, S.A.
- Formato: FIEBDC-3/2002
- Divisa: EUR
- Costes indirectos: 3.00 %
- IVA: 21.00 %

## X Control de calidad y ensayos

### XO Control técnico

#### XOC Control técnico

**XOC010** Ud Control técnico de obra por OCT en vivienda.
Control técnico de obra por OCT en vivienda adosada de hasta 150 m² de superficie situada a una distancia de hasta 5 km.
Incluye: Control del proyecto. Desplazamiento a obra. Control de la ejecución de obra. Redacción del informe de resultados.
Criterio de medición de proyecto: Misiones de control técnico a realizar, según especificaciones del contrato entre el promotor y la OCT.

| Código | Ud | Descripción | Rendimiento | Precio | Importe |
|---|---|---|---|---|---|
| mt49oct010ob | Ud | Control técnico de obra por OCT en vivienda adosada de hasta 150 m² de superficie, situada a una distancia de hasta 5 km. (material) | 1.000 | 2100.00 | 2100.00 |
| % | % | Costes directos complementarios | 2 % | 2100.00 | 42.00 |
|  |  | Costes directos |  |  | 2142.00 |
