# Ensayo de tejas de hormigón

- Propiedad del archivo: CYPE INGENIEROS, S.A.
- Formato: FIEBDC-3/2002
- Divisa: EUR
- Costes indirectos: 3.00 %
- IVA: 21.00 %

## X Control de calidad y ensayos

### XP Prefabricados de hormigón

#### XPT Tejas

**XPT010** Ud Ensayo de tejas de hormigón.
Ensayos a realizar en laboratorio acreditado en el área técnica correspondiente, sobre una muestra de teja de hormigón, tomada en obra, para la determinación de las siguientes características: resistencia a flexión según UNE-EN 491, según UNE-EN 491, permeabilidad al agua según UNE-EN 491, resistencia a la helada según UNE-EN 491, adherencia de gránulo según UNE-EN 491, absorción de agua según UNE-EN 491.
Incluye: Desplazamiento a obra. Toma de muestras. Realización de ensayos. Redacción de informe de los resultados de los ensayos realizados.
Criterio de medición de proyecto: Ensayo a realizar, según documentación del Plan de control de calidad.

| Código | Ud | Descripción | Rendimiento | Precio | Importe |
|---|---|---|---|---|---|
| mt49des010 | Ud | Repercusión de desplazamiento a obra para la toma de muestras. (material) | 1.000 | 0.74 | 0.74 |
| mt49tho010 | Ud | Toma en obra de muestras de tejas de hormigón, cuyo peso no exceda de 50 kg. (material) | 1.000 | 29.68 | 29.68 |
| mt49tho030 | Ud | Ensayo para determinar la resistencia a flexión de una muestra de tejas de hormigón, según UNE-EN 491. (material) | 1.000 | 189.34 | 189.34 |
| mt49tho050 | Ud | Ensayo para determinar la permeabilidad al agua de una muestra de tejas de hormigón, según UNE-EN 491. (material) | 1.000 | 137.28 | 137.28 |
| mt49tho060 | Ud | Ensayo para determinar la resistencia a la helada de una muestra de tejas de hormigón, según UNE-EN 491. (material) | 1.000 | 135.85 | 135.85 |
| mt49tho070 | Ud | Ensayo para determinar la adherencia de gránulo de una muestra de tejas de hormigón, según UNE-EN 491. (material) | 1.000 | 50.03 | 50.03 |
| mt49tho080 | Ud | Ensayo para determinar la absorción de agua de una muestra de tejas de hormigón, según UNE-EN 491. (material) | 1.000 | 60.86 | 60.86 |
| mt49tho020 | Ud | Informe de resultados de los ensayos realizados sobre una muestra de tejas de hormigón. (material) | 1.000 | 89.07 | 89.07 |
| % | % | Costes directos complementarios | 2 % | 692.85 | 13.86 |
|  |  | Costes directos |  |  | 706.71 |
