# Test de respuesta térmica del terreno

- Propiedad del archivo: CYPE INGENIEROS, S.A.
- Formato: FIEBDC-3/2002
- Divisa: EUR
- Costes indirectos: 3.00 %
- IVA: 21.00 %

## X Control de calidad y ensayos

### XS Estudios geotécnicos

#### XSU Geotermia

**XSU010** Ud Test de respuesta térmica del terreno.
Test de respuesta térmica del terreno con el correspondiente informe técnico de simulación geotérmica, con especificación de cada uno de los resultados obtenidos y conclusiones.
Incluye: Desplazamiento a obra. Realización del test de respuesta térmica. Redacción del informe técnico de simulación geotérmica.
Criterio de medición de proyecto: Ensayo a realizar, según documentación del Plan de control de calidad.

| Código | Ud | Descripción | Rendimiento | Precio | Importe |
|---|---|---|---|---|---|
| mt49geo010 | Ud | Test de respuesta térmica para la determinación de la conductividad y resistividad térmica del terreno, incluso transporte, instalación y retirada de los componentes necesarios para la realización del test. (material) | 1.000 | 2420.00 | 2420.00 |
| mt49geo020 | Ud | Informe técnico de simulación geotérmica, con especificación de cada uno de los resultados obtenidos en el test de respuesta térmica y conclusiones del mismo. (material) | 1.000 | 1500.00 | 1500.00 |
| % | % | Costes directos complementarios | 2 % | 3920.00 | 78.40 |
|  |  | Costes directos |  |  | 3998.40 |
