# Rehabilitación energética de cubierta plana no transitable. Sistema "ISOVER"

- Propiedad del archivo: CYPE INGENIEROS, S.A.
- Formato: FIEBDC-3/2002
- Divisa: EUR
- Costes indirectos: 3.00 %
- IVA: 21.00 %

## Z Rehabilitación energética

### ZH Cerramientos horizontales: adición de aislamiento térmico

#### ZHA Sistemas de aislamiento por el exterior de cubierta plana

**ZHA011** m² Rehabilitación energética de cubierta plana no transitable. Sistema "ISOVER".
Rehabilitación energética de cubierta plana no transitable. Sistema "ISOVER". AISLAMIENTO TÉRMICO: panel rígido de lana de roca hidrofugada, Ixxo LC "ISOVER", según UNE-EN 13162, revestido por una de sus caras con oxiasfalto y film de polipropileno termofusible, de 40 mm de espesor, resistencia térmica 1 m²K/W, conductividad térmica 0,04 W/(mK), fijado mecánicamente al soporte; IMPERMEABILIZACIÓN: tipo monocapa, adherida, formada por lámina de betún modificado con elastómero SBS, LBM(SBS)-50/G-FP.
Incluye: Revisión de la superficie soporte en la que se realiza la fijación del aislamiento de acuerdo con las exigencias de la técnica a emplear. Corte, ajuste y colocación del aislamiento con fijaciones mecánicas. Limpieza y preparación de la superficie. Colocación de la impermeabilización.
Criterio de medición de proyecto: Superficie medida según documentación gráfica de Proyecto.
Criterio de medición de obra: Se medirá la superficie realmente ejecutada según especificaciones de Proyecto.

| Código | Ud | Descripción | Rendimiento | Precio | Importe |
|---|---|---|---|---|---|
| mt16lri030va | m² | Panel rígido de lana de roca hidrofugada, Ixxo LC "ISOVER", según UNE-EN 13162, revestido por una de sus caras con oxiasfalto y film de polipropileno termofusible, de 40 mm de espesor, resistencia térmica 1 m²K/W, conductividad térmica 0,04 W/(mK), Euroclase F de reacción al fuego según UNE-EN 13501-1. (material) | 1.050 | 20.60 | 21.63 |
| mt16aaa020ag | Ud | Fijación mecánica para paneles aislantes de lana mineral, colocados directamente sobre la superficie soporte. (material) | 5.000 | 0.20 | 1.00 |
| mt14lga010eb | m² | Lámina de betún modificado con elastómero SBS, LBM(SBS)-50/G-FP, de 3,5 mm de espesor, masa nominal 5 kg/m², con armadura de fieltro de poliéster reforzado y estabilizado de 150 g/m², con autoprotección mineral de color rojo. Según UNE-EN 13707. (material) | 1.100 | 9.08 | 9.99 |
| mo054 | h | Oficial 1ª montador de aislamientos. (mano de obra) | 0.109 | 23.74 | 2.59 |
| mo101 | h | Ayudante montador de aislamientos. (mano de obra) | 0.109 | 21.94 | 2.39 |
| mo029 | h | Oficial 1ª aplicador de láminas impermeabilizantes. (mano de obra) | 0.088 | 23.10 | 2.03 |
| mo067 | h | Ayudante aplicador de láminas impermeabilizantes. (mano de obra) | 0.088 | 21.94 | 1.93 |
| % | % | Costes directos complementarios | 2 % | 41.56 | 0.83 |
|  |  | Costes directos |  |  | 42.39 |
