# Rehabilitación energética de cubierta inclinada sobre espacio no habitable, con aislamiento térmico por el interior. Sistema "ROCKWOOL"

- Propiedad del archivo: CYPE INGENIEROS, S.A.
- Formato: FIEBDC-3/2002
- Divisa: EUR
- Costes indirectos: 3.00 %
- IVA: 21.00 %

## Z Rehabilitación energética

### ZH Cerramientos horizontales: adición de aislamiento térmico

#### ZHB Sistemas de aislamiento por el interior de cubierta inclinada, sobre espacio no habitable

**ZHB010** m² Rehabilitación energética de cubierta inclinada sobre espacio no habitable, con aislamiento térmico por el interior. Sistema "ROCKWOOL".
Rehabilitación energética de cubierta inclinada sobre espacio no habitable, con aislamiento térmico por el interior. Sistema "ROCKWOOL" formado por: fieltro aislante de lana de roca volcánica, Roulrock ALU "ROCKWOOL", según UNE-EN 13162, revestido por una de sus caras con un complejo de aluminio que actúa como barrera de vapor, de 80 mm de espesor, resistencia térmica 1,9 m²K/W, conductividad térmica 0,042 W/(mK). Incluso cinta autoadhesiva para sellado de juntas.
Incluye: Limpieza del supradós del forjado. Corte, ajuste y fijación del aislamiento.
Criterio de medición de proyecto: Superficie medida según documentación gráfica de Proyecto.
Criterio de medición de obra: Se medirá la superficie realmente ejecutada según especificaciones de Proyecto.

| Código | Ud | Descripción | Rendimiento | Precio | Importe |
|---|---|---|---|---|---|
| mt16lrw010f | m² | Fieltro aislante de lana de roca volcánica, Roulrock ALU "ROCKWOOL", según UNE-EN 13162, revestido por una de sus caras con un complejo de aluminio que actúa como barrera de vapor, de 80 mm de espesor, resistencia térmica 1,9 m²K/W, conductividad térmica 0,042 W/(mK), Euroclase A1 de reacción al fuego según UNE-EN 13501-1, densidad 23 kg/m³, capacidad de absorción de agua a corto plazo <=1 kg/m², calor específico 840 J/kgK y factor de resistencia a la difusión del vapor de agua 1,3. (material) | 1.100 | 10.06 | 11.07 |
| mt16aaa030 | m | Cinta autoadhesiva para sellado de juntas. (material) | 1.000 | 0.30 | 0.30 |
| mo054 | h | Oficial 1ª montador de aislamientos. (mano de obra) | 0.082 | 22.74 | 1.86 |
| mo101 | h | Ayudante montador de aislamientos. (mano de obra) | 0.082 | 21.02 | 1.72 |
| % | % | Costes directos complementarios | 2 % | 14.95 | 0.30 |
|  |  | Costes directos |  |  | 15.25 |
