# Limpieza de arbustos y hierbas

- Propiedad del archivo: CYPE Ingenieros S.A.
- Formato: FIEBDC-3/2016
- Programa: Generador de precios de la construcción. CYPE Ingenieros, S.A.
- Fecha: 26/06/2025
- Divisa: EUR
- Costes indirectos: 3 %
- IVA: 21 %

## 0 Actuaciones previas

### 0D Desratización, desinfección y eliminación de plantas

#### 0DP Eliminación de plantas

**0DP030** m² Limpieza de arbustos y hierbas.
Limpieza de arbustos y hierbas sitas en superficie pavimentada, mediante la aplicación de un tratamiento herbicida. Incluso recogida de la broza generada y carga sobre contenedor.
Incluye: Preparación del herbicida. Aplicación del herbicida sobre la superficie a tratar. Recogida de la broza generada. Carga sobre contenedor.
Criterio de medición de proyecto: Superficie medida según documentación gráfica de Proyecto.
Criterio de medición de obra: Se medirá la superficie realmente ejecutada según especificaciones de Proyecto.

| Código | Ud | Descripción | Rendimiento | Precio | Importe |
|---|---|---|---|---|---|
| mt48pla030 | l | Herbicida de contacto para la destrucción de plantas herbáceas. (material) | 0.005 | 27.46 | 0.137 |
| mq09pla010 | h | Bomba manual de pistón para tratamientos fitosanitarios y herbicidas. (maquinaria) | 0.016 | 24.63 | 0.394 |
| mo112 | h | Peón especializado construcción. (mano de obra) | 0.016 | 22.05 | 0.353 |
| mo113 | h | Peón ordinario construcción. (mano de obra) | 0.07 | 21.69 | 1.518 |
| % | % | Costes directos complementarios | 2 % | 2.402 | 0.048 |
|  |  | Costes directos |  |  | 2.450 |

Residuos:
- demolición: ruo200201 Residuos biodegradables. (componente de residuo); rendimiento 0.12 kg; Código LER 20 02 01; Masa del elemento 1 kg; Volumen 0.000667 m3
