# Ensayos en forjado de madera

- Propiedad del archivo: CYPE Ingenieros S.A.
- Formato: FIEBDC-3/2016
- Programa: Generador de precios de la construcción. CYPE Ingenieros, S.A.
- Fecha: 11/06/2024
- Divisa: EUR
- Costes indirectos: 3 %
- IVA: 21 %

## 0 Actuaciones previas

### 0E Toma de muestras y ensayos para estudio de patologías

#### 0ED Ensayos e inspecciones de elementos estructurales

**0ED051** Ud Ensayos en forjado de madera.
Ensayo para la determinación del estado de conservación de la cabeza de la vigueta de madera y la geometría de los elementos resistentes (vigas y viguetas) que componen el forjado, sin incluir cala ni reposición de revestimientos o recubrimientos.
Incluye: Realización del ensayo.
Criterio de medición de proyecto: Número de unidades previstas, según documentación gráfica de Proyecto.
Criterio de medición de obra: Se medirá el número de unidades realmente ejecutadas según especificaciones de Proyecto.

| Código | Ud | Descripción | Rendimiento | Precio | Importe |
|---|---|---|---|---|---|
| mt49mpa010 | Ud | Ensayo para determinar el estado de conservación de la cabeza de la vigueta de madera y la geometría de los elementos resistentes (vigas y viguetas) que componen el forjado, sin incluir cala ni reposición de revestimientos o recubrimientos. (material) | 1 | 138.23 | 138.230 |
| % | % | Costes directos complementarios | 2 % | 138.230 | 2.765 |
|  |  | Costes directos |  |  | 140.995 |
