# Ensayo destructivo: extracción de probeta testigo

- Propiedad del archivo: CYPE Ingenieros S.A.
- Formato: FIEBDC-3/2016
- Programa: Generador de precios de la construcción. CYPE Ingenieros, S.A.
- Fecha: 02/07/2024
- Divisa: EUR
- Costes indirectos: 3 %
- IVA: 21 %

## 0 Actuaciones previas

### 0E Toma de muestras y ensayos para estudio de patologías

#### 0EH Ensayos de información del hormigón endurecido

**0EH010** Ud Ensayo destructivo: extracción de probeta testigo.
Ensayo destructivo consistente en la rotura a compresión de probeta testigo de hormigón endurecido de 20 mm de diámetro y 100 mm de longitud, extraída mediante sonda rotativa en muro de hormigón. Incluso corte, curado y refrentado, sin incluir cala ni reposición de revestimientos ni recubrimientos.
Incluye: Extracción de probeta testigo. Realización del ensayo.
Criterio de medición de proyecto: Número de unidades previstas, según documentación gráfica de Proyecto.
Criterio de medición de obra: Se medirá el número de unidades realmente ejecutadas según especificaciones de Proyecto.

| Código | Ud | Descripción | Rendimiento | Precio | Importe |
|---|---|---|---|---|---|
| mt49hoc030a | Ud | Extracción de testigo de hormigón endurecido de 20 mm de diámetro y 100 mm de longitud mediante sonda rotativa, tallado, refrentado y ensayo para determinar la resistencia a compresión según UNE-EN 12504-1, sin incluir cala ni reposición de revestimientos o recubrimientos. (material) | 1 | 129.58 | 129.580 |
| % | % | Costes directos complementarios | 2 % | 129.580 | 2.592 |
|  |  | Costes directos |  |  | 132.172 |
