# Ensayo estático de puesta en carga de forjado

- Propiedad del archivo: CYPE Ingenieros S.A.
- Formato: FIEBDC-3/2016
- Programa: Generador de precios de la construcción. CYPE Ingenieros, S.A.
- Fecha: 06/06/2025
- Divisa: EUR
- Costes indirectos: 3 %
- IVA: 21 %

## 0 Actuaciones previas

### 0E Toma de muestras y ensayos para estudio de patologías

#### 0EP Pruebas de carga

**0EP010** Ud Ensayo estático de puesta en carga de forjado.
Ejecución de ensayo estático de puesta en carga de un forjado de 30 m² de superficie y hasta 500 kg/m² de sobrecarga, durante un ciclo. Sin incluir los elementos de carga, el apuntalamiento de seguridad, la carga y descarga, así como la preparación de las pruebas de carga. Incluso informe técnico.
Incluye: Realización del ensayo.
Criterio de medición de proyecto: Número de unidades previstas, según documentación gráfica de Proyecto.
Criterio de medición de obra: Se medirá el número de unidades realmente ejecutadas según especificaciones de Proyecto.

| Código | Ud | Descripción | Rendimiento | Precio | Importe |
|---|---|---|---|---|---|
| mt49epc010k1a | Ud | Ensayo estático de puesta en carga en un forjado de 30 m² de superficie y hasta 500 kg/m² de sobrecarga, de un ciclo de duración, según UNE 7457. (material) | 1 | 1514.54 | 1514.540 |
| % | % | Costes directos complementarios | 2 % | 1514.540 | 30.291 |
|  |  | Costes directos |  |  | 1544.831 |
