# Apeo de pilar de hormigón armado

- Propiedad del archivo: CYPE Ingenieros S.A.
- Formato: FIEBDC-3/2016
- Programa: Generador de precios de la construcción. CYPE Ingenieros, S.A.
- Fecha: 02/07/2024
- Divisa: EUR
- Costes indirectos: 3 %
- IVA: 21 %

## 0 Actuaciones previas

### 0P Encofrados, apeos y cimbras

#### 0PB Elementos estructurales verticales

**0PB030** Ud Apeo de pilar de hormigón armado.
Ejecución de apeo de pilar de hormigón armado, hasta dejarlo sin carga antes de iniciar las labores de refuerzo y reparación de sus armaduras, compuesto por 500 kg de perfiles laminados de acero UNE-EN 10025 S235JR colocados en las dos caras del pilar. Incluso elementos de arriostramiento y fijación con la estructura portante, mermas, cortes, soldaduras y trabajos de montaje, puesta en carga y retirada del apeo tras su uso, con los medios adecuados.
Incluye: Replanteo y marcado de ejes de apoyo en las caras del pilar. Limpieza y nivelación de la superficie de apoyo. Instalación y puesta en carga del apeo. Desmontaje y retirada del apeo tras la finalización de las obras.
Criterio de medición de proyecto: Número de unidades previstas, según documentación gráfica de Proyecto.
Criterio de medición de obra: Se medirá el número de unidades realmente ejecutadas según especificaciones de Proyecto.

| Código | Ud | Descripción | Rendimiento | Precio | Importe |
|---|---|---|---|---|---|
| mt07ala010aeb | kg | Acero laminado UNE-EN 10025 S235JR, en perfiles laminados en caliente, piezas simples, para aplicaciones estructurales, acabado con imprimación antioxidante. Trabajado y montado en taller, para colocar con uniones soldadas en obra. (material) | 500 | 1.49 | 745.000 |
| mo047 | h | Oficial 1ª montador de estructura metálica. (mano de obra) | 12.452 | 23.03 | 286.770 |
| mo094 | h | Ayudante montador de estructura metálica. (mano de obra) | 24.904 | 21.86 | 544.401 |
| mo020 | h | Oficial 1ª construcción. (mano de obra) | 6.226 | 22.13 | 137.781 |
| mo113 | h | Peón ordinario construcción. (mano de obra) | 12.452 | 20.78 | 258.753 |
| % | % | Costes directos complementarios | 2 % | 1972.705 | 39.454 |
|  |  | Costes directos |  |  | 2012.159 |

Residuos:
- colocación: mt07ala010aeb; factor de residuo 0.004752

## Recursos

**mt07ala010aeb** kg Acero laminado UNE-EN 10025 S235JR
Datos técnicos: Coste energético 9.830 MJ; Emisión de CO2 0.510 kg; Código LER 17 04 05; Masa del elemento 1 kg; Volumen 0.000476 m3
