# Protección de andamio con lona

- Propiedad del archivo: CYPE Ingenieros S.A.
- Formato: FIEBDC-3/2016
- Programa: Generador de precios de la construcción. CYPE Ingenieros, S.A.
- Fecha: 23/10/2024
- Divisa: EUR
- Costes indirectos: 3 %
- IVA: 21 %

## 0 Actuaciones previas

### 0X Andamios y maquinaria de elevación

#### 0XA Andamios

**0XA140** m² Protección de andamio con lona.
Protección de andamio con lona de polietileno de alta densidad, con tratamiento ultravioleta, color verde (amortizable en 2 usos).
Incluye: Colocación de la lona y sus fijaciones. Comprobación. Desmontaje posterior.
Criterio de medición de proyecto: Superficie medida según Estudio o Estudio Básico de Seguridad y Salud.

| Código | Ud | Descripción | Rendimiento | Precio | Importe |
|---|---|---|---|---|---|
| mt50spr050 | m² | Lona de polietileno de alta densidad, con tratamiento ultravioleta, color verde, 60% de porcentaje de cortaviento, con orificios cada 20 cm en todo el perímetro. (material) | 0.5 | 0.63 | 0.315 |
| mo113 | h | Peón ordinario construcción. (mano de obra) | 0.15 | 20.78 | 3.117 |
| % | % | Costes directos complementarios | 2 % | 3.432 | 0.069 |
|  |  | Costes directos |  |  | 3.501 |

Residuos:
- colocación: mt50spr050; factor de residuo 0.06

## Recursos

**mt50spr050** m² Lona de polietileno de alta densidad
Datos técnicos: Coste energético 270.924 MJ; Emisión de CO2 9.641 kg; Código LER 17 06 04; Masa del elemento 1.96 kg; Volumen 0.003267 m3
Residuos:
- embalaje: re170203 Plástico. (componente de residuo); rendimiento 0.024 kg; Código LER 17 02 03; Masa del elemento 1 kg; Volumen 0.001667 m3
