# Alquiler de montacargas

- Propiedad del archivo: CYPE Ingenieros S.A.
- Formato: FIEBDC-3/2016
- Programa: Generador de precios de la construcción. CYPE Ingenieros, S.A.
- Fecha: 06/06/2025
- Divisa: EUR
- Costes indirectos: 3 %
- IVA: 21 %

## 0 Actuaciones previas

### 0X Andamios y maquinaria de elevación

#### 0XM Montacargas

**0XM010** Ud Alquiler de montacargas.
Alquiler mensual de montacargas de obra con sistema de elevación compuesto por cremallera y pistón, para transporte de materiales, de 5 paradas y 1000 kg de carga máxima.
Criterio de valoración económica: El precio incluye el mantenimiento y el seguro de responsabilidad civil.
Incluye: Revisión periódica para garantizar su estabilidad y condiciones de seguridad.
Criterio de medición de proyecto: Número de unidades previstas, según documentación gráfica de Proyecto.
Criterio de medición de obra: Amortización en forma de alquiler mensual, según condiciones definidas en el contrato suscrito con la empresa suministradora.

| Código | Ud | Descripción | Rendimiento | Precio | Importe |
|---|---|---|---|---|---|
| mq07mon100c | Ud | Alquiler mensual de montacargas de obra con cremallera para transporte de materiales de 5 paradas y 1000 kg de carga máxima. (maquinaria) | 1 | 515.2 | 515.200 |
| % | % | Costes directos complementarios | 2 % | 515.200 | 10.304 |
|  |  | Costes directos |  |  | 525.504 |
