# Micropozo de bombeo provisional

- Propiedad del archivo: CYPE Ingenieros S.A.
- Formato: FIEBDC-3/2016
- Programa: Generador de precios de la construcción. CYPE Ingenieros, S.A.
- Fecha: 23/10/2024
- Divisa: EUR
- Costes indirectos: 3 %
- IVA: 21 %

## A Acondicionamiento del terreno

### AH Achiques y agotamientos

#### AHP Pozos de bombeo

**AHP110** m Micropozo de bombeo provisional.
Micropozo de bombeo provisional, de hasta 5 m de profundidad, realizado con tubo de acero de 180 mm de diámetro, para alojamiento de bomba sumergible, a utilizar en los trabajos de agotamiento del agua del fondo de la excavación.
Criterio de valoración económica: El precio no incluye la bomba sumergible.
Incluye: Hincado del tubo para formar el micropozo. Excavación del micropozo por el interior del tubo. Acopio del material retirado. Relleno del micropozo.
Criterio de medición de proyecto: Longitud medida según documentación gráfica de Proyecto.
Criterio de medición de obra: Se medirá la longitud realmente ejecutada según especificaciones de Proyecto.

| Código | Ud | Descripción | Rendimiento | Precio | Importe |
|---|---|---|---|---|---|
| mt11dap020a | m | Micropozo de bombeo provisional, de hasta 5 m de profundidad, realizado con tubo de acero de 180 mm de diámetro. (material) | 1 | 249.29 | 249.290 |
| % | % | Costes directos complementarios | 2 % | 249.290 | 4.986 |
|  |  | Costes directos |  |  | 254.276 |

Residuos:
- colocación: mt11dap020a Micropozo de bombeo provisional, de hasta 5 m de profundidad, realizado con tubo de acero de 180 mm de diámetro; factor de residuo 0.006

## Recursos

**mt11dap020a** m Micropozo de bombeo provisional, de hasta 5 m de profundidad, realizado con tubo de acero de 180 mm de diámetro
Datos técnicos: Coste energético 325.165 MJ; Emisión de CO2 16.868 kg; Código LER 17 04 05; Masa del elemento 33 kg; Volumen 0.015714 m3
Residuos:
- embalaje: re170203 Plástico. (componente de residuo); rendimiento 0.008 kg; Código LER 17 02 03; Masa del elemento 1 kg; Volumen 0.001667 m3
