# Demolición de muro de fábrica

- Propiedad del archivo: CYPE Ingenieros S.A.
- Formato: FIEBDC-3/2016
- Programa: Generador de precios de la construcción. CYPE Ingenieros, S.A.
- Fecha: 23/10/2024
- Divisa: EUR
- Costes indirectos: 3 %
- IVA: 21 %

## D Demoliciones

### DE Estructuras

#### DEF Fábrica

**DEF040** m³ Demolición de muro de fábrica.
Demolición de muro de fábrica de ladrillo cerámico perforado, con martillo neumático, y carga manual sobre camión o contenedor.
Incluye: Demolición del elemento. Fragmentación de los escombros en piezas manejables. Retirada y acopio de escombros. Limpieza de los restos de obra. Carga manual de escombros sobre camión o contenedor.
Criterio de medición de proyecto: Volumen medido según documentación gráfica de Proyecto.
Criterio de medición de obra: Se medirá el volumen realmente demolido según especificaciones de Proyecto.

| Código | Ud | Descripción | Rendimiento | Precio | Importe |
|---|---|---|---|---|---|
| mq05mai030 | h | Martillo neumático. (maquinaria) | 0.927 | 4.57 | 4.236 |
| mq05pdm110 | h | Compresor portátil diesel media presión 10 m³/min. (maquinaria) | 0.464 | 7.75 | 3.596 |
| mo112 | h | Peón especializado construcción. (mano de obra) | 1.798 | 21.12 | 37.974 |
| mo113 | h | Peón ordinario construcción. (mano de obra) | 1.612 | 20.78 | 33.497 |
| % | % | Costes directos complementarios | 2 % | 79.303 | 1.586 |
|  |  | Costes directos |  |  | 80.889 |

Residuos:
- demolición: ruo170101 Hormigón (hormigones, morteros y prefabricados). (componente de residuo); rendimiento 329.333 kg; Código LER 17 01 01; Masa del elemento 1 kg; Volumen 0.000667 m3
- demolición: ruo170102 Ladrillos. (componente de residuo); rendimiento 725.306 kg; Código LER 17 01 02; Masa del elemento 1 kg; Volumen 0.0008 m3
