# Corte de forjado de hormigón armado con útiles diamantados

- Propiedad del archivo: CYPE Ingenieros S.A.
- Formato: FIEBDC-3/2016
- Programa: Generador de precios de la construcción. CYPE Ingenieros, S.A.
- Fecha: 02/07/2024
- Divisa: EUR
- Costes indirectos: 3 %
- IVA: 21 %

## D Demoliciones

### DE Estructuras

#### DEH Hormigón

**DEH022** m² Corte de forjado de hormigón armado con útiles diamantados.
Corte en húmedo de forjado reticular de hormigón armado, con hilo diamantado, previo levantado del pavimento y su base, y carga manual sobre camión o contenedor.
Criterio de valoración económica: El precio no incluye el levantado del pavimento.
Incluye: Replanteo de la superficie de forjado a demoler. Corte del elemento. Fragmentación de los escombros en piezas manejables. Retirada y acopio de escombros. Limpieza de los restos de obra. Carga manual de escombros sobre camión o contenedor.
Criterio de medición de proyecto: Superficie medida según documentación gráfica de Proyecto.
Criterio de medición de obra: Se medirá la superficie realmente ejecutada según especificaciones de Proyecto.

| Código | Ud | Descripción | Rendimiento | Precio | Importe |
|---|---|---|---|---|---|
| mt51cpd020b | m² | Corte en húmedo con hilo diamantado, en forjados de hormigón fresco o en masa. (material) | 1 | 1152 | 1152.000 |
| mo113 | h | Peón ordinario construcción. (mano de obra) | 0.992 | 20.78 | 20.614 |
| % | % | Costes directos complementarios | 2 % | 1172.614 | 23.452 |
|  |  | Costes directos |  |  | 1196.066 |

Residuos:
- demolición: ruo170101 Hormigón (hormigones, morteros y prefabricados). (componente de residuo); rendimiento 395.6 kg; Código LER 17 01 01; Masa del elemento 1 kg; Volumen 0.000667 m3
- demolición: ruo170405 Hierro y acero. (componente de residuo); rendimiento 18.063 kg; Código LER 17 04 05; Masa del elemento 1 kg; Volumen 0.000476 m3
