# Demolición de hoja principal de fachada ventilada, de fábrica revestida

- Propiedad del archivo: CYPE Ingenieros S.A.
- Formato: FIEBDC-3/2016
- Programa: Generador de precios de la construcción. CYPE Ingenieros, S.A.
- Fecha: 11/06/2024
- Divisa: EUR
- Costes indirectos: 3 %
- IVA: 21 %

## D Demoliciones

### DF Fachadas

#### DFA Ventiladas

**DFA020** m² Demolición de hoja principal de fachada ventilada, de fábrica revestida.
Demolición de hoja principal de fachada ventilada, de fábrica revestida, formada por ladrillo macizo de 11/12 cm de espesor, con martillo neumático, sin afectar a los elementos constructivos contiguos, y carga manual sobre camión o contenedor.
Incluye: Demolición de la fábrica y sus revestimientos. Fragmentación de los escombros en piezas manejables. Retirada y acopio de escombros. Limpieza de los restos de obra. Carga manual de escombros sobre camión o contenedor.
Criterio de medición de proyecto: Superficie medida según documentación gráfica de Proyecto.
Criterio de medición de obra: Se medirá la superficie realmente demolida según especificaciones de Proyecto.

| Código | Ud | Descripción | Rendimiento | Precio | Importe |
|---|---|---|---|---|---|
| mq05mai030 | h | Martillo neumático. (maquinaria) | 0.117 | 4.57 | 0.535 |
| mq05pdm110 | h | Compresor portátil diesel media presión 10 m³/min. (maquinaria) | 0.117 | 7.75 | 0.907 |
| mo112 | h | Peón especializado construcción. (mano de obra) | 0.125 | 21.12 | 2.640 |
| mo113 | h | Peón ordinario construcción. (mano de obra) | 0.217 | 20.78 | 4.509 |
| % | % | Costes directos complementarios | 2 % | 8.591 | 0.172 |
|  |  | Costes directos |  |  | 8.763 |

Residuos:
- demolición: ruo170101 Hormigón (hormigones, morteros y prefabricados). (componente de residuo); rendimiento 45.6 kg; Código LER 17 01 01; Masa del elemento 1 kg; Volumen 0.000667 m3
- demolición: ruo170102 Ladrillos. (componente de residuo); rendimiento 235.463 kg; Código LER 17 01 02; Masa del elemento 1 kg; Volumen 0.0008 m3
