# Desmontaje de cierre metálico

- Propiedad del archivo: CYPE Ingenieros S.A.
- Formato: FIEBDC-3/2016
- Programa: Generador de precios de la construcción. CYPE Ingenieros, S.A.
- Fecha: 11/06/2024
- Divisa: EUR
- Costes indirectos: 3 %
- IVA: 21 %

## D Demoliciones

### DF Fachadas

#### DFD Defensas de exteriores

**DFD040** Ud Desmontaje de cierre metálico.
Desmontaje de cierre metálico extensible de hasta 4 m² de superficie, con medios manuales, sin deteriorar los elementos constructivos a los que está sujeto, y carga manual sobre camión o contenedor.
Criterio de valoración económica: El precio incluye el desmontaje de los mecanismos y de los accesorios.
Incluye: Desmontaje del elemento. Retirada y acopio del material desmontado. Limpieza de los restos de obra. Carga manual del material desmontado y restos de obra sobre camión o contenedor.
Criterio de medición de proyecto: Número de unidades previstas, según documentación gráfica de Proyecto.
Criterio de medición de obra: Se medirá el número de unidades realmente desmontadas según especificaciones de Proyecto.

| Código | Ud | Descripción | Rendimiento | Precio | Importe |
|---|---|---|---|---|---|
| mo018 | h | Oficial 1ª cerrajero. (mano de obra) | 0.372 | 22.42 | 8.340 |
| mo059 | h | Ayudante cerrajero. (mano de obra) | 0.372 | 21.06 | 7.834 |
| mo113 | h | Peón ordinario construcción. (mano de obra) | 0.248 | 20.78 | 5.153 |
| % | % | Costes directos complementarios | 2 % | 21.327 | 0.427 |
|  |  | Costes directos |  |  | 21.754 |

Residuos:
- demolición: ruo170405 Hierro y acero. (componente de residuo); rendimiento 77.58 kg; Código LER 17 04 05; Masa del elemento 1 kg; Volumen 0.000476 m3
