# Desmontaje de farol mural

- Propiedad del archivo: CYPE Ingenieros S.A.
- Formato: FIEBDC-3/2016
- Programa: Generador de precios de la construcción. CYPE Ingenieros, S.A.
- Fecha: 23/10/2024
- Divisa: EUR
- Costes indirectos: 3 %
- IVA: 21 %

## D Demoliciones

### DF Fachadas

#### DFE Elementos anclados a fachada

**DFE010** Ud Desmontaje de farol mural.
Desmontaje de farol mural, situado en fachada, con medios manuales y recuperación del material para su posterior ubicación en otro emplazamiento, sin deteriorar los elementos constructivos a los que está sujeto, y carga manual sobre camión o contenedor.
Criterio de valoración económica: El precio incluye el desmontaje de los accesorios y de los elementos de fijación.
Incluye: Desmontaje del elemento. Clasificación y etiquetado. Acopio de los materiales a reutilizar. Carga manual del material a reutilizar sobre camión. Retirada y acopio de los restos de obra. Limpieza de los restos de obra. Carga manual de los restos de obra sobre camión o contenedor.
Criterio de medición de proyecto: Número de unidades previstas, según documentación gráfica de Proyecto.
Criterio de medición de obra: Se medirá el número de unidades realmente desmontadas según especificaciones de Proyecto.

| Código | Ud | Descripción | Rendimiento | Precio | Importe |
|---|---|---|---|---|---|
| mo003 | h | Oficial 1ª electricista. (mano de obra) | 0.13 | 22.74 | 2.956 |
| mo102 | h | Ayudante electricista. (mano de obra) | 0.13 | 20.98 | 2.727 |
| mo020 | h | Oficial 1ª construcción. (mano de obra) | 0.407 | 22.13 | 9.007 |
| mo113 | h | Peón ordinario construcción. (mano de obra) | 0.407 | 20.78 | 8.457 |
| % | % | Costes directos complementarios | 2 % | 23.147 | 0.463 |
|  |  | Costes directos |  |  | 23.610 |
