# Demolición de hoja exterior de fachada, de fábrica revestida

- Propiedad del archivo: CYPE Ingenieros S.A.
- Formato: FIEBDC-3/2016
- Programa: Generador de precios de la construcción. CYPE Ingenieros, S.A.
- Fecha: 02/07/2024
- Divisa: EUR
- Costes indirectos: 3 %
- IVA: 21 %

## D Demoliciones

### DF Fachadas

#### DFF Fábricas

**DFF020** m² Demolición de hoja exterior de fachada, de fábrica revestida.
Demolición de hoja exterior en cerramiento de fachada, de fábrica revestida, formada por bloque de hormigón de 25 cm de espesor, con martillo neumático, sin afectar a la estabilidad de los elementos constructivos contiguos, dejando adarajas para facilitar posteriormente la traba con la nueva fábrica, y carga manual sobre camión o contenedor.
Criterio de valoración económica: El precio incluye la demolición del revestimiento.
Incluye: Demolición de la fábrica y sus revestimientos. Fragmentación de los escombros en piezas manejables. Retirada y acopio de escombros. Limpieza de los restos de obra. Carga manual de escombros sobre camión o contenedor.
Criterio de medición de proyecto: Superficie medida según documentación gráfica de Proyecto.
Criterio de medición de obra: Se medirá la superficie realmente demolida según especificaciones de Proyecto.

| Código | Ud | Descripción | Rendimiento | Precio | Importe |
|---|---|---|---|---|---|
| mq05mai030 | h | Martillo neumático. (maquinaria) | 0.176 | 4.57 | 0.804 |
| mq05pdm110 | h | Compresor portátil diesel media presión 10 m³/min. (maquinaria) | 0.176 | 7.75 | 1.364 |
| mo112 | h | Peón especializado construcción. (mano de obra) | 0.236 | 21.12 | 4.984 |
| mo113 | h | Peón ordinario construcción. (mano de obra) | 0.244 | 20.78 | 5.070 |
| % | % | Costes directos complementarios | 2 % | 12.222 | 0.244 |
|  |  | Costes directos |  |  | 12.466 |

Residuos:
- demolición: ruo170101 Hormigón (hormigones, morteros y prefabricados). (componente de residuo); rendimiento 254.7 kg; Código LER 17 01 01; Masa del elemento 1 kg; Volumen 0.000667 m3
