# Desmontaje de fachada de chapa metálica

- Propiedad del archivo: CYPE Ingenieros S.A.
- Formato: FIEBDC-3/2016
- Programa: Generador de precios de la construcción. CYPE Ingenieros, S.A.
- Fecha: 23/10/2024
- Divisa: EUR
- Costes indirectos: 3 %
- IVA: 21 %

## D Demoliciones

### DF Fachadas

#### DFL Ligeras

**DFL010** m² Desmontaje de fachada de chapa metálica.
Desmontaje de fachada de doble hoja, de chapa perfilada de acero con aislamiento intermedio, manteniendo las estructuras auxiliares, con medios manuales, sin deteriorar los elementos a los que está sujeto, y carga manual sobre camión o contenedor.
Incluye: Desmontaje del elemento. Retirada y acopio del material desmontado. Limpieza de los restos de obra. Carga manual del material desmontado y restos de obra sobre camión o contenedor.
Criterio de medición de proyecto: Superficie medida según documentación gráfica de Proyecto.
Criterio de medición de obra: Se medirá la superficie realmente desmontada según especificaciones de Proyecto.

| Código | Ud | Descripción | Rendimiento | Precio | Importe |
|---|---|---|---|---|---|
| mo011 | h | Oficial 1ª montador. (mano de obra) | 0.57 | 22.74 | 12.962 |
| mo080 | h | Ayudante montador. (mano de obra) | 0.57 | 21.02 | 11.981 |
| % | % | Costes directos complementarios | 2 % | 24.943 | 0.499 |
|  |  | Costes directos |  |  | 25.442 |

Residuos:
- demolición: ruo170405 Hierro y acero. (componente de residuo); rendimiento 14.14 kg; Código LER 17 04 05; Masa del elemento 1 kg; Volumen 0.000476 m3
- demolición: ruo170604 Materiales de aislamiento distintos de los especificados en los códigos 17 06 01 y 17 06 03. (componente de residuo); rendimiento 2.4 kg; Código LER 17 06 04; Masa del elemento 1 kg; Volumen 0.001667 m3
