# Demolición de dintel prefabricado

- Propiedad del archivo: CYPE Ingenieros S.A.
- Formato: FIEBDC-3/2016
- Programa: Generador de precios de la construcción. CYPE Ingenieros, S.A.
- Fecha: 23/10/2024
- Divisa: EUR
- Costes indirectos: 3 %
- IVA: 21 %

## D Demoliciones

### DH Remates

#### DHE De exteriores

**DHE040** m Demolición de dintel prefabricado.
Demolición de dintel de piedra natural, con medios manuales, sin deteriorar los elementos constructivos contiguos, y carga manual sobre camión o contenedor.
Incluye: Demolición del elemento. Fragmentación de los escombros en piezas manejables. Retirada y acopio de escombros. Limpieza de los restos de obra. Carga manual de escombros sobre camión o contenedor.
Criterio de medición de proyecto: Longitud medida según documentación gráfica de Proyecto.
Criterio de medición de obra: Se medirá la longitud realmente demolida según especificaciones de Proyecto.

| Código | Ud | Descripción | Rendimiento | Precio | Importe |
|---|---|---|---|---|---|
| mo020 | h | Oficial 1ª construcción. (mano de obra) | 0.261 | 22.13 | 5.776 |
| mo113 | h | Peón ordinario construcción. (mano de obra) | 0.261 | 20.78 | 5.424 |
| % | % | Costes directos complementarios | 2 % | 11.200 | 0.224 |
|  |  | Costes directos |  |  | 11.424 |

Residuos:
- demolición: ruo010413 Residuos del corte y serrado de piedra distintos de los mencionados en el código 01 04 07. (componente de residuo); rendimiento 11 kg; Código LER 01 04 13; Masa del elemento 1 kg; Volumen 0.000667 m3
