# Desmontaje de red aérea de distribución de agua contra incendios

- Propiedad del archivo: CYPE Ingenieros S.A.
- Formato: FIEBDC-3/2016
- Programa: Generador de precios de la construcción. CYPE Ingenieros, S.A.
- Fecha: 11/06/2024
- Divisa: EUR
- Costes indirectos: 3 %
- IVA: 21 %

## D Demoliciones

### DI Instalaciones

#### DIO Contra incendios

**DIO102** m Desmontaje de red aérea de distribución de agua contra incendios.
Desmontaje de red aérea de distribución de agua para el abastecimiento de los equipos de extinción de incendios, formada por tubería de acero galvanizado con soldadura, unión ranurada, con medios manuales, sin deteriorar los elementos constructivos a los que pueda estar sujeta, y carga manual sobre camión o contenedor.
Incluye: Desmontaje del elemento. Obturación de las conducciones conectadas al elemento. Retirada y acopio del material desmontado. Limpieza de los restos de obra. Carga manual del material desmontado y restos de obra sobre camión o contenedor.
Criterio de medición de proyecto: Longitud medida según documentación gráfica de Proyecto.
Criterio de medición de obra: Se medirá la longitud realmente desmontada según especificaciones de Proyecto.

| Código | Ud | Descripción | Rendimiento | Precio | Importe |
|---|---|---|---|---|---|
| mo008 | h | Oficial 1ª fontanero. (mano de obra) | 0.127 | 22.74 | 2.888 |
| mo107 | h | Ayudante fontanero. (mano de obra) | 0.127 | 20.98 | 2.664 |
| % | % | Costes directos complementarios | 2 % | 5.552 | 0.111 |
|  |  | Costes directos |  |  | 5.663 |

Residuos:
- demolición: ruo170405 Hierro y acero. (componente de residuo); rendimiento 2.2 kg; Código LER 17 04 05; Masa del elemento 1 kg; Volumen 0.000476 m3
