# Demolición de peldaño

- Propiedad del archivo: CYPE Ingenieros S.A.
- Formato: FIEBDC-3/2016
- Programa: Generador de precios de la construcción. CYPE Ingenieros, S.A.
- Fecha: 26/06/2025
- Divisa: EUR
- Costes indirectos: 3 %
- IVA: 21 %

## D Demoliciones

### DR Revestimientos y trasdosados

#### DRE Escaleras

**DRE010** m Demolición de peldaño.
Demolición de peldañeado de hormigón y de su revestimiento de cerámica, con martillo neumático, sin deteriorar la superficie de la losa de escalera, que quedará al descubierto, y carga manual sobre camión o contenedor.
Incluye: Demolición del peldañeado y su revestimiento. Fragmentación de los escombros en piezas manejables. Retirada y acopio de escombros. Limpieza de los restos de obra. Carga manual de escombros sobre camión o contenedor.
Criterio de medición de proyecto: Longitud medida según documentación gráfica de Proyecto.
Criterio de medición de obra: Se medirá la longitud realmente demolida según especificaciones de Proyecto.

| Código | Ud | Descripción | Rendimiento | Precio | Importe |
|---|---|---|---|---|---|
| mq05mai030 | h | Martillo neumático. (maquinaria) | 0.117 | 4.57 | 0.535 |
| mq05pdm110 | h | Compresor portátil diesel media presión 10 m³/min. (maquinaria) | 0.117 | 7.75 | 0.907 |
| mo112 | h | Peón especializado construcción. (mano de obra) | 0.497 | 22.05 | 10.959 |
| % | % | Costes directos complementarios | 2 % | 12.401 | 0.248 |
|  |  | Costes directos |  |  | 12.649 |

Residuos:
- demolición: ruo170101 Hormigón (hormigones, morteros y prefabricados). (componente de residuo); rendimiento 68.75 kg; Código LER 17 01 01; Masa del elemento 1 kg; Volumen 0.000667 m3
- demolición: ruo170103 Tejas y materiales cerámicos. (componente de residuo); rendimiento 5.66 kg; Código LER 17 01 03; Masa del elemento 1 kg; Volumen 0.0008 m3
