# Demolición de trasdosado de placas de yeso laminado

- Propiedad del archivo: CYPE Ingenieros S.A.
- Formato: FIEBDC-3/2016
- Programa: Generador de precios de la construcción. CYPE Ingenieros, S.A.
- Fecha: 11/06/2024
- Divisa: EUR
- Costes indirectos: 3 %
- IVA: 21 %

## D Demoliciones

### DR Revestimientos y trasdosados

#### DRR Trasdosados

**DRR010** m² Demolición de trasdosado de placas de yeso laminado.
Demolición de trasdosado directo de una placa de yeso laminado (15 mm), atornillado a perfiles metálicos, de 30 mm de espesor total, con medios manuales, sin afectar a la estabilidad de los elementos constructivos contiguos, y carga manual sobre camión o contenedor.
Criterio de valoración económica: El precio incluye la demolición de los revestimientos, de las instalaciones empotradas y de las carpinterías.
Incluye: Demolición del trasdosado y sus revestimientos. Fragmentación de los escombros en piezas manejables. Retirada y acopio de escombros. Limpieza de los restos de obra. Carga manual de escombros sobre camión o contenedor.
Criterio de medición de proyecto: Superficie medida según documentación gráfica de Proyecto.
Criterio de medición de obra: Se medirá la superficie realmente demolida según especificaciones de Proyecto.

| Código | Ud | Descripción | Rendimiento | Precio | Importe |
|---|---|---|---|---|---|
| mo113 | h | Peón ordinario construcción. (mano de obra) | 0.278 | 20.78 | 5.777 |
| % | % | Costes directos complementarios | 2 % | 5.777 | 0.116 |
|  |  | Costes directos |  |  | 5.893 |

Residuos:
- demolición: ruo170405 Hierro y acero. (componente de residuo); rendimiento 1 kg; Código LER 17 04 05; Masa del elemento 1 kg; Volumen 0.000476 m3
- demolición: ruo170802 Materiales de construcción a partir de yeso distintos de los especificados en el código 17 08 01. (componente de residuo); rendimiento 12.475 kg; Código LER 17 08 02; Masa del elemento 1 kg; Volumen 0.001 m3
