# Demolición de falso techo registrable de bandejas metálicas

- Propiedad del archivo: CYPE Ingenieros S.A.
- Formato: FIEBDC-3/2016
- Programa: Generador de precios de la construcción. CYPE Ingenieros, S.A.
- Fecha: 23/10/2024
- Divisa: EUR
- Costes indirectos: 3 %
- IVA: 21 %

## D Demoliciones

### DR Revestimientos y trasdosados

#### DRT Falsos techos

**DRT040** m² Demolición de falso techo registrable de bandejas metálicas.
Demolición de falso techo registrable de bandejas metálicas situado a una altura menor de 4 m, con medios manuales, sin deteriorar los elementos constructivos a los que se sujeta, y carga manual sobre camión o contenedor.
Criterio de valoración económica: El precio incluye la demolición de la estructura metálica de sujeción, de las falsas vigas y de los remates.
Incluye: Demolición del elemento. Fragmentación de los escombros en piezas manejables. Retirada y acopio de escombros. Limpieza de los restos de obra. Carga manual de escombros sobre camión o contenedor.
Criterio de medición de proyecto: Superficie medida según documentación gráfica de Proyecto.
Criterio de medición de obra: Se medirá la superficie realmente demolida según especificaciones de Proyecto.

| Código | Ud | Descripción | Rendimiento | Precio | Importe |
|---|---|---|---|---|---|
| mo113 | h | Peón ordinario construcción. (mano de obra) | 0.381 | 20.78 | 7.917 |
| % | % | Costes directos complementarios | 2 % | 7.917 | 0.158 |
|  |  | Costes directos |  |  | 8.075 |

Residuos:
- demolición: ruo170405 Hierro y acero. (componente de residuo); rendimiento 4.02 kg; Código LER 17 04 05; Masa del elemento 1 kg; Volumen 0.000476 m3
