# Desmontaje de farola

- Propiedad del archivo: CYPE Ingenieros S.A.
- Formato: FIEBDC-3/2016
- Programa: Generador de precios de la construcción. CYPE Ingenieros, S.A.
- Fecha: 11/06/2024
- Divisa: EUR
- Costes indirectos: 3 %
- IVA: 21 %

## D Demoliciones

### DU Urbanización interior de la parcela

#### DUI Iluminación exterior

**DUI030** Ud Desmontaje de farola.
Desmontaje de farola con columna de acero, de hasta 4 m de altura, y carga manual sobre camión o contenedor.
Criterio de valoración económica: El precio incluye el desmontaje de los accesorios y de los elementos de fijación, pero no incluye la demolición de la cimentación.
Incluye: Desmontaje del elemento. Fragmentación del material desmontado en piezas manejables. Retirada y acopio del material desmontado. Limpieza de los restos de obra. Carga manual del material desmontado y restos de obra sobre camión o contenedor.
Criterio de medición de proyecto: Número de unidades previstas, según documentación gráfica de Proyecto.
Criterio de medición de obra: Se medirá el número de unidades realmente desmontadas según especificaciones de Proyecto.

| Código | Ud | Descripción | Rendimiento | Precio | Importe |
|---|---|---|---|---|---|
| mq04cag010a | h | Camión con grúa de hasta 6 t. (maquinaria) | 0.464 | 55.38 | 25.696 |
| mo003 | h | Oficial 1ª electricista. (mano de obra) | 0.122 | 22.74 | 2.774 |
| mo102 | h | Ayudante electricista. (mano de obra) | 0.122 | 20.98 | 2.560 |
| mo112 | h | Peón especializado construcción. (mano de obra) | 0.342 | 21.12 | 7.223 |
| mo113 | h | Peón ordinario construcción. (mano de obra) | 0.086 | 20.78 | 1.787 |
| % | % | Costes directos complementarios | 2 % | 40.040 | 0.801 |
|  |  | Costes directos |  |  | 40.841 |

Residuos:
- demolición: ruo170203 Plástico. (componente de residuo); rendimiento 0.7 kg; Código LER 17 02 03; Masa del elemento 1 kg; Volumen 0.001667 m3
- demolición: ruo170405 Hierro y acero. (componente de residuo); rendimiento 45.32 kg; Código LER 17 04 05; Masa del elemento 1 kg; Volumen 0.000476 m3
- demolición: ruo170407 Metales mezclados. (componente de residuo); rendimiento 2.8 kg; Código LER 17 04 07; Masa del elemento 1 kg; Volumen 0.000667 m3
