# Relleno de trasdós de bóveda

- Propiedad del archivo: CYPE Ingenieros S.A.
- Formato: FIEBDC-3/2016
- Programa: Generador de precios de la construcción. CYPE Ingenieros, S.A.
- Fecha: 23/10/2024
- Divisa: EUR
- Costes indirectos: 3 %
- IVA: 21 %

## E Estructuras

### EF Fábrica

#### EFE Bóvedas

**EFE021** m³ Relleno de trasdós de bóveda.
Relleno de trasdós de bóveda con hormigón en masa HM-15/B/20/X0, con medios manuales.
Incluye: Extendido del material de relleno en tongadas de espesor uniforme. Regleado y nivelación de la superficie de acabado.
Criterio de medición de proyecto: Volumen medido según documentación gráfica de Proyecto.
Criterio de medición de obra: Se medirá el volumen realmente ejecutado según especificaciones de Proyecto.

| Código | Ud | Descripción | Rendimiento | Precio | Importe |
|---|---|---|---|---|---|
| mt10hmf011xb | m³ | Hormigón en masa HM-15/B/20/X0, fabricado en central. (material) | 1.05 | 77 | 80.850 |
| mo020 | h | Oficial 1ª construcción. (mano de obra) | 0.616 | 22.13 | 13.632 |
| mo113 | h | Peón ordinario construcción. (mano de obra) | 1.232 | 20.78 | 25.601 |
| % | % | Costes directos complementarios | 2 % | 120.083 | 2.402 |
|  |  | Costes directos |  |  | 122.485 |

Residuos:
- colocación: mt10hmf011xb Hormigón en masa HM-15/B/20/X0, fabricado en central; factor de residuo 0.00144232

## Recursos

**mt10hmf011xb** m³ Hormigón en masa HM-15/B/20/X0, fabricado en central
Datos técnicos: Coste energético 1840.000 MJ; Emisión de CO2 230.000 kg; Código LER 17 01 01; Masa del elemento 2300 kg; Volumen 1.533333 m3
