# Transporte, puesta en obra y retirada de equipo completo para inyección de resinas

- Propiedad del archivo: CYPE Ingenieros S.A.
- Formato: FIEBDC-3/2016
- Programa: Generador de precios de la construcción. CYPE Ingenieros, S.A.
- Fecha: 23/10/2024
- Divisa: EUR
- Costes indirectos: 3 %
- IVA: 21 %

## E Estructuras

### EH Hormigón armado

#### EHY Reparaciones

**EHY060** Ud Transporte, puesta en obra y retirada de equipo completo para inyección de resinas.
Transporte, puesta en obra y retirada de equipo completo para inyección de resinas en reparación estructural de elemento de hormigón.
Criterio de valoración económica: El precio incluye el desplazamiento a la obra del personal especializado.
Incluye: Transporte a la obra. Montaje del equipo. Desmontaje del equipo. Retirada del equipo.
Criterio de medición de proyecto: Número de unidades previstas, según documentación gráfica de Proyecto.
Criterio de medición de obra: Se medirá el número de unidades realmente ejecutadas según especificaciones de Proyecto.

| Código | Ud | Descripción | Rendimiento | Precio | Importe |
|---|---|---|---|---|---|
| mq06eim030 | Ud | Transporte, puesta en obra y retirada de equipo completo para realización de inyecciones de morteros fluidos y resinas. (maquinaria) | 1 | 672 | 672.000 |
| % | % | Costes directos complementarios | 2 % | 672.000 | 13.440 |
|  |  | Costes directos |  |  | 685.440 |
